# Demolição de estrutura metálica leve autoportante de cobertura inclinada de uma água

- Propriedade do ficheiro: CYPE INGENIEROS, S.A.
- Formato: FIEBDC-3/2002
- Âmbito geográfico: Moçambique
- Moeda: MZN
- Custos indirectos: 3.00 %
- IVA: 17.00 %

**DQT010** m² Demolição de estrutura metálica leve autoportante de cobertura inclinada de uma água, com equipamento de oxicorte, sem afectar a estabilidade dos elementos construtivos sobre os quais se apoia, e carga manual para camião ou contentor.
Demolição de estrutura metálica leve autoportante de cobertura inclinada de uma água, com equipamento de oxicorte, sem afectar a estabilidade dos elementos construtivos sobre os quais se apoia, e carga manual para camião ou contentor.
Inclui: Demolição do elemento. Fragmentação do entulho em peças manejáveis. Remoção e acumulação de entulho. Limpeza dos restos da obra. Carga manual de entulho para camião ou contentor.
Critério de medição de projecto: Superfície medida segundo documentação gráfica de Projecto.
Critério de medição de obra: Medir-se-á a superfície realmente demolida segundo especificações de Projecto.

| Código | Un | Descrição | Rendimento | Preço | Importância |
|---|---|---|---|---|---|
| mq08sol010 | h | Equipamento de oxicorte, com acetileno como combustível e oxigénio como comburente. (equipamento) | 0.202 | 230.71 | 46.60 |
| mo019 | h | Oficial de 1ª soldador. (mão de obra) | 0.223 | 99.76 | 22.25 |
| mo113 | h | Operário não qualificado construção. (mão de obra) | 1.117 | 70.26 | 78.48 |
| % | % | Custos directos complementares | 2 % | 147.33 | 2.95 |
|  |  | Custos directos |  |  | 150.28 |
