# Eliminação de argamassa monomassa sobre paramento vertical exterior de mais de 3 m de altura

- Propriedade do ficheiro: CYPE INGENIEROS, S.A.
- Formato: FIEBDC-3/2002
- Âmbito geográfico: Moçambique
- Moeda: MZN
- Custos indirectos: 3.00 %
- IVA: 17.00 %

**DRQ010** m² Eliminação de argamassa monomassa sobre paramento vertical exterior de mais de 3 m de altura, com martelo eléctrico, sem deteriorar a superfície suporte, que ficará a descoberto e preparada para o seu revestimento posterior, e carga manual para camião ou contentor.
Eliminação de argamassa monomassa sobre paramento vertical exterior de mais de 3 m de altura, com martelo eléctrico, sem deteriorar a superfície suporte, que ficará a descoberto e preparada para o seu revestimento posterior, e carga manual para camião ou contentor.
Inclui: Eliminação do revestimento. Remoção e acumulação de entulho. Limpeza dos restos da obra. Carga de entulho para camião ou contentor.
Critério de medição de projecto: Superfície medida segundo documentação gráfica de Projecto.
Critério de medição de obra: Medir-se-á a superfície realmente demolida segundo especificações de Projecto.

| Código | Un | Descrição | Rendimento | Preço | Importância |
|---|---|---|---|---|---|
| mq05mai040 | h | Martelo eléctrico. (equipamento) | 0.373 | 87.61 | 32.68 |
| mo113 | h | Operário não qualificado construção. (mão de obra) | 0.498 | 70.26 | 34.99 |
| % | % | Custos directos complementares | 2 % | 67.67 | 1.35 |
|  |  | Custos directos |  |  | 69.02 |
