# Pilar de madeira lamelada colada homogénea

- Propriedade do ficheiro: CYPE INGENIEROS, S.A.
- Formato: FIEBDC-3/2002
- Âmbito geográfico: Moçambique
- Moeda: MZN
- Custos indirectos: 3.00 %
- IVA: 17.00 %

**EMS110** m³ Pilar de madeira lamelada colada homogénea, de 33 ou 45 mm de espessura das lâminas e secção constante, de 15x15 a 20x20 cm de secção e até 5 m de comprimento, classe resistente GL-24 h e protecção da madeira com classe de penetração NP1 e NP2, trabalhada em oficina.
Pilar de madeira lamelada colada homogénea, de 33 ou 45 mm de espessura das lâminas e secção constante, de 15x15 a 20x20 cm de secção e até 5 m de comprimento, para aplicações estruturais, classe resistente GL-24 h segundo NP EN 390 e NP EN 1194 e protecção contra agentes bióticos que corresponde com a classe de penetração NP1 e NP2 (3 mm nas faces laterais do alburno) segundo EN 351-1. Inclusive cortes, entalhamentos para a sua correcta ensamblagem, nivelação e colocação dos elementos de ligação e reforço. Trabalhado em oficina e colocado em obra.
Inclui: Implantação e marcação de eixos, nos pontos de apoio dos pilares. Colocação e fixação provisória do pilar. Aprumo e nivelamento. Execução das uniões. Verificação final do aprume e dos níveis.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mel010a | m³ | Madeira lamelada colada homogénea, de 33 ou 45 mm de espessura das lâminas, para pilar de secção constante, de 15x15 a 20x20 cm de secção e até 5 m de comprimento, para aplicações estruturais, classe resistente GL-24 h segundo NP EN 390 e NP EN 1194, e protecção contra agentes bióticos que corresponde com a classe de penetração NP1 e NP2 (3 mm nas faces laterais do alburno) segundo EN 351-1, trabalhada em oficina. (material) | 1.000 | 38610.38 | 38610.38 |
| mo048 | h | Oficial de 1ª montador de estruturas de madeira. (mão de obra) | 9.047 | 102.68 | 928.95 |
| mo095 | h | Ajudante de montador de estruturas de madeira. (mão de obra) | 4.523 | 76.30 | 345.10 |
| % | % | Custos directos complementares | 2 % | 39884.43 | 797.69 |
|  |  | Custos directos |  |  | 40682.12 |
