# Sistema de alimentação de estilhas de madeira, para caldeira de biomassa

- Propriedade do ficheiro: CYPE Ingenieros S.A.
- Formato: FIEBDC-3/2016
- Programa: Gerador de preços para construção civil. CYPE Ingenieros, S.A.
- Data: 19/04/2024
- Âmbito geográfico: Moçambique
- Moeda: MZN
- Custos indirectos: 3 %
- IVA: 17 %

## I Instalações

### IC Aquecimento, arrefecimento, climatização e A.Q.S.

#### ICQ Caldeiras de biomassa

**ICQ020** Ud Sistema de alimentação de estilhas de madeira, para caldeira de biomassa.
Sistema de alimentação de estilhas, para caldeira de biomassa composto por disco rotativo para extractor rotativo, com motor para alimentação monofásica a 230 V, ligação a caldeira e engrenagem, extractor rotativo de 2 m de diâmetro, formado por lâminas e transportador helicoidal sem-fim, alargamento de transportador helicoidal sem-fim fechado de 0,15 m de comprimento,. Totalmente montado, ligado e testado.
Inclui: Marcação. Ligações dos elementos à rede.
Critério de medição de projecto: Número de unidades previstas, segundo documentação gráfica de Projecto.
Critério de medição de obra: Medir-se-á o número de unidades realmente executadas segundo especificações de Projecto.

| Código | Un | Descrição | Rendimento | Preço | Importância |
|---|---|---|---|---|---|
| mt38cbh145a | Ud | Disco rotativo para extractor rotativo, com motor para alimentação monofásica a 230 V, ligação a caldeira e engrenagem, para sistema de alimentação de caldeira de biomassa. (material) | 1 | 261717.7 | 261717.700 |
| mt38cbh146a | Ud | Extractor rotativo de 2 m de diâmetro, formado por lâminas e transportador helicoidal sem-fim, para sistema de alimentação de caldeira de biomassa. (material) | 1 | 114692.57 | 114692.570 |
| mt38cbh144a | Ud | Alargamento de transportador helicoidal sem-fim fechado de 0,15 m de comprimento, para sistema de alimentação de caldeira de biomassa. (material) | 1 | 34092.79 | 34092.790 |
| mt38cbh072a | Ud | Tubo de ligação, para sistema de alimentação de caldeira de biomassa. (material) | 1 | 7504.12 | 7504.120 |
| mo004 | h | Oficial de 1ª instalador de aquecimento. (mão de obra) | 4.457 | 136.52 | 608.470 |
| mo103 | h | Ajudante de instalador de aquecimento. (mão de obra) | 4.457 | 99.12 | 441.778 |
| % | % | Custos directos complementares | 2 % | 419057.428 | 8381.149 |
|  |  | Custos directos |  |  | 427438.577 |
