# Depósito pré-fabricado para armazenamento de pellets

- Propriedade do ficheiro: CYPE Ingenieros S.A.
- Formato: FIEBDC-3/2016
- Programa: Gerador de preços para construção civil. CYPE Ingenieros, S.A.
- Data: 19/04/2024
- Âmbito geográfico: Moçambique
- Moeda: MZN
- Custos indirectos: 3 %
- IVA: 17 %

## I Instalações

### IC Aquecimento, arrefecimento, climatização e A.Q.S.

#### ICQ Caldeiras de biomassa

**ICQ060** Ud Depósito pré-fabricado para armazenamento de pellets.
Depósito de superfície para armazenar pellets, de tecido sintético, com estrutura e tremonha de aço, de 1,70x1,70 m e altura regulável de 1,80 a 2,50 m, de 3,2 t de capacidade máxima. Totalmente montado, ligado e testado.
Inclui: Marcação. Colocação do depósito. Ligação ao sistema de extracção.
Critério de medição de projecto: Número de unidades previstas, segundo documentação gráfica de Projecto.
Critério de medição de obra: Medir-se-á o número de unidades realmente executadas segundo especificações de Projecto.

| Código | Un | Descrição | Rendimento | Preço | Importância |
|---|---|---|---|---|---|
| mt38cbh045aa | Ud | Depósito de superfície para armazenar pellets, de tecido sintético, com estrutura e tremonha de aço, de 1,70x1,70 m e altura regulável de 1,80 a 2,50 m, de 3,2 t de capacidade máxima, com sistema automático de extracção do combustível. (material) | 1 | 233646.74 | 233646.740 |
| mo003 | h | Oficial de 1ª electricista. (mão de obra) | 4.457 | 136.52 | 608.470 |
| mo102 | h | Ajudante de electricista. (mão de obra) | 4.457 | 99.12 | 441.778 |
| % | % | Custos directos complementares | 2 % | 234696.988 | 4693.940 |
|  |  | Custos directos |  |  | 239390.928 |
