# Unidade interior para sistema multi-split

- Propriedade do ficheiro: CYPE INGENIEROS, S.A.
- Formato: FIEBDC-3/2002
- Âmbito geográfico: Moçambique
- Moeda: MZN
- Custos indirectos: 3.00 %
- IVA: 17.00 %

**ICV071** Ud Unidade interior para sistema multi-split, para aquecimento, potência calorífica 11 kW, para gás R-410A e R-134a, dimensões 705x600x695 mm, peso 144 kg. Totalmente montada, ligada e colocada em funcionamento pela empresa instaladora para a verificação do seu correcto funcionamento.
Unidade interior para sistema multi-split, para aquecimento, potência calorífica 11 kW, para gás R-410A e R-134a, dimensões 705x600x695 mm, peso 144 kg. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai370a | Ud | Unidade interior para sistema multi-split, para aquecimento, potência calorífica 11 kW, para gás R-410A e R-134a, dimensões 705x600x695 mm, peso 144 kg. (material) | 1.000 | 378986.51 | 378986.51 |
| mt37sve010e | Ud | Válvula de esfera de latão niquelado para enroscar de 1 1/4". (material) | 2.000 | 1383.23 | 2766.46 |
| mo005 | h | Oficial de 1ª instalador de ar condicionado. (mão de obra) | 1.732 | 101.30 | 175.45 |
| mo104 | h | Ajudante de instalador de ar condicionado. (mão de obra) | 1.732 | 73.01 | 126.45 |
| % | % | Custos directos complementares | 2 % | 382054.87 | 7641.10 |
|  |  | Custos directos |  |  | 389695.97 |
