# Unidade interior para sistema ar-água multi-split

- Propriedade do ficheiro: CYPE INGENIEROS, S.A.
- Formato: FIEBDC-3/2002
- Âmbito geográfico: Moçambique
- Moeda: MZN
- Custos indirectos: 3.00 %
- IVA: 17.00 %

**ICV074** Ud Unidade interior para sistema ar-água multi-split, para aquecimento e arrefecimento, para gás R-410A e R-134a, dimensões 705x600x695 mm, peso 120 kg, com depósito com permutador de A.Q.S. de 300 l, compatível com sistema de captação solar térmica com drenagem automática Drain Back, de polipropileno, de dimensões 1640x595x615 mm, peso 59 kg, classe de eficiência energética em A.Q.S. B, com kit de ligação hidráulica.
Unidade interior para sistema ar-água multi-split, para aquecimento e arrefecimento, para gás R-410A e R-134a, dimensões 705x600x695 mm, peso 120 kg, com depósito com permutador de A.Q.S. de 300 l, compatível com sistema de captação solar térmica com drenagem automática Drain Back, de polipropileno, de dimensões 1640x595x615 mm, peso 59 kg, classe de eficiência energética em A.Q.S. B, com kit de ligação hidráulica. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai359a | Ud | Unidade interior para sistema ar-água multi-split, para aquecimento e arrefecimento, para gás R-410A e R-134a, dimensões 705x600x695 mm, peso 120 kg, intervalo de temperatura de saída de água para aquecimento desde 25 até 80°C, intervalo de temperatura de saída de água para arrefecimento desde 5 até 20°C, intervalo de temperatura de saída de água para produção de A.Q.S. desde 45 até 75°C. (material) | 1.000 | 502047.71 | 502047.71 |
| mt42dai367aa | Ud | Depósito com permutador de A.Q.S. de 300 l, compatível com sistema de captação solar térmica com drenagem automática Drain Back, de polipropileno, de dimensões 1640x595x615 mm, peso 59 kg, classe de eficiência energética em A.Q.S. B. (material) | 1.000 | 174794.17 | 174794.17 |
| mt42dai368c | Ud | Kit de ligação hidráulica, para depósito com permutador de A.Q.S. (material) | 1.000 | 23305.89 | 23305.89 |
| mt37sve010d | Ud | Válvula de esfera de latão niquelado para enroscar de 1". (material) | 4.000 | 887.93 | 3551.72 |
| mt37sve010e | Ud | Válvula de esfera de latão niquelado para enroscar de 1 1/4". (material) | 2.000 | 1380.65 | 2761.30 |
| mo005 | h | Oficial de 1ª instalador de ar condicionado. (mão de obra) | 1.229 | 101.30 | 124.50 |
| mo104 | h | Ajudante de instalador de ar condicionado. (mão de obra) | 1.229 | 73.01 | 89.73 |
| % | % | Custos directos complementares | 2 % | 706675.02 | 14133.50 |
|  |  | Custos directos |  |  | 720808.52 |
