# Ferragem para micro-abertura de janela de correr, sistema 2000 Perimetral e sistema 4200 Perimetral, "CORTIZO", para ventilação híbrida

- Propriedade do ficheiro: CYPE INGENIEROS, S.A.
- Formato: FIEBDC-3/2002
- Âmbito geográfico: Moçambique
- Moeda: MZN
- Custos indirectos: 3.00 %
- IVA: 17.00 %

**IVH011** Ud Ferragem para micro-abertura de janela de correr, sistema 2000 Perimetral e sistema 4200 Perimetral, "CORTIZO", para ventilação híbrida.
Fornecimento e montagem de ferragem para micro-abertura de janela de correr, sistema 2000 Perimetral e sistema 4200 Perimetral, "CORTIZO", para ventilação híbrida. Inclusive material auxiliar. Totalmente montado.
Inclui: Marcação. Colocação da ferragem de microventilação entre a folha e o aro da caixilharia.
Critério de medição de projecto: Número de unidades previstas, segundo documentação gráfica de Projecto.
Critério de medição de obra: Medir-se-á o número de unidades realmente executadas segundo especificações de Projecto.

| Código | Un | Descrição | Rendimento | Preço | Importância |
|---|---|---|---|---|---|
| mt25pfz180a | Ud | Ferragem para micro-abertura de janela de correr, sistema 2000 Perimetral e sistema 4200 Perimetral, "CORTIZO". (material) | 1.000 | 109.81 | 109.81 |
| mo018 | h | Oficial de 1ª serralheiro. (mão de obra) | 0.078 | 70.40 | 5.49 |
| mo059 | h | Ajudante de serralheiro. (mão de obra) | 0.078 | 51.20 | 3.99 |
| % | % | Custos directos complementares | 2 % | 119.29 | 2.39 |
|  |  | Custos directos |  |  | 121.68 |
