# Conduta flexível de parede dupla, de alumínio/poliéster, com isolamento sonoro

- Propriedade do ficheiro: CYPE Ingenieros S.A.
- Formato: FIEBDC-3/2016
- Programa: Gerador de preços para construção civil. CYPE Ingenieros, S.A.
- Data: 19/04/2024
- Âmbito geográfico: Moçambique
- Moeda: MZN
- Custos indirectos: 3 %
- IVA: 17 %

## I Instalações

### IV Ventilação

#### IVV Condutas de admissão e extracção para ventilação

**IVV360** m Conduta flexível de parede dupla, de alumínio/poliéster, com isolamento sonoro.
Conduta de ventilação, formada por tubo flexível de parede dupla de alumínio/poliéster com isolamento sonoro, composto por parede interior de poliéster de 80 mm de diâmetro, parede exterior de alumínio e poliéster, e isolamento sonoro entre paredes através de fibra de vidro de 25 mm de espessura, intervalo de temperatura de trabalho de -10 a 70°C. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42ald129a | Ud | Material auxiliar para montagem e fixação das condutas flexíveis de parede dupla de alumínio/poliéster com isolamento sonoro, de 80 mm de diâmetro interior. (material) | 1 | 41.92 | 41.920 |
| mt42ald128ac | m | Tubo flexível de parede dupla de alumínio/poliéster com isolamento sonoro, composto por parede interior de poliéster de 80 mm de diâmetro, parede exterior de alumínio e poliéster, e isolamento sonoro entre paredes através de fibra de vidro de 25 mm de espessura, intervalo de temperatura de trabalho de -10 a 70°C, com o preço incrementado em 10% relativamente a acessórios e peças especiais. (material) | 1 | 926.17 | 926.170 |
| mo011 | h | Oficial de 1ª montador. (mão de obra) | 0.164 | 136.52 | 22.389 |
| mo080 | h | Ajudante de montador. (mão de obra) | 0.082 | 99.31 | 8.143 |
| % | % | Custos directos complementares | 2 % | 998.622 | 19.972 |
|  |  | Custos directos |  |  | 1018.594 |
