# Isolamento acústico sobre tecto falso formado por placa de aglomerado de cortiça expandida, de 30 mm de espessura, cor preto

- Propriedade do ficheiro: CYPE INGENIEROS, S.A.
- Formato: FIEBDC-3/2002
- Âmbito geográfico: Moçambique
- Custos indirectos: 3.00 %
- IVA: 17.00 %

**NAT030** m² Isolamento acústico sobre tecto falso formado por placa de aglomerado de cortiça expandida, de 30 mm de espessura, cor preto.
Fornecimento e colocação de isolamento acústico sobre tecto falso de placas, formado por placa de aglomerado de cortiça expandida, de 30 mm de espessura, cor preto, resistência térmica 0,75 m²°C/W, condutibilidade térmica 0,036 W/(m°C). Incluindo p/p de cortes do isolamento.
Inclui: Corte, ajuste e colocação do isolamento.
Critério de medição de projecto: Superfície medida entre paramentos, segundo documentação gráfica de Projecto, sem descontar aberturas para instalações.
Critério de medição de obra: Medir-se-á a superfície realmente executada segundo especificações de Projecto, sem descontar aberturas para instalações.

| Código | Un | Descrição | Rendimento | Preço | Importância |
|---|---|---|---|---|---|
| mt16acg010ba | m² | Placa de aglomerado de cortiça expandida, de 30 mm de espessura, cor preto, segundo EN 13170, resistência térmica 0,75 m²°C/W, condutibilidade térmica 0,036 W/(m°C), Euroclasse E de reacção ao fogo, de aplicação como isolante térmico e acústico. (material) | 1.050 | 12.78 | 13.42 |
| mo054 | h | Oficial de 1ª montador de isolamentos. (mão de obra) | 0.079 | 2.14 | 0.17 |
| mo101 | h | Ajudante de montador de isolamentos. (mão de obra) | 0.079 | 1.52 | 0.12 |
| % | % | Custos directos complementares | 2 % | 13.71 | 0.27 |
|  |  | Custos directos |  |  | 13.98 |
