# Isolamento sonoro a sons de condução aérea de tubo de queda, com complexos multicamada

- Propriedade do ficheiro: CYPE Ingenieros S.A.
- Formato: FIEBDC-3/2016
- Programa: Gerador de preços para construção civil. CYPE Ingenieros, S.A.
- Data: 19/04/2024
- Âmbito geográfico: Moçambique
- Moeda: MZN
- Custos indirectos: 3 %
- IVA: 17 %

## N Isolamentos e impermeabilizações

### NB Isolamentos sonoros

#### NBA Tubagens e tubos de queda

**NBA020** m Isolamento sonoro a sons de condução aérea de tubo de queda, com complexos multicamada.
Isolamento sonoro a sons de condução aérea de tubo de queda de 160 mm de diâmetro, realizado com complexo multicamada, de 7 mm de espessura, 3,7 kg/m² de massa superficial, formado por uma lâmina de polietileno de 5 mm de espessura e uma lâmina viscoelástica de alta densidade de 2 mm de espessura; disposto à volta do tubo de queda como manga isolante com abraçadeiras de plástico. Inclusive fita viscoelástica autocolante, para vedação de juntas.
Inclui: Limpeza da superfície suporte. Corte do rolo em tramos. Forro do tubo de queda. Colocação das abraçadeiras. Vedação de juntas.
Critério de medição de projecto: Comprimento medido segundo documentação gráfica de Projecto.
Critério de medição de obra: Medir-se-á o comprimento realmente executado segundo especificações de Projecto.

| Código | Un | Descrição | Rendimento | Preço | Importância |
|---|---|---|---|---|---|
| mt16ptc010a | m² | Complexo multicamada, de 7 mm de espessura, 3,7 kg/m² de massa superficial, formado por uma lâmina de polietileno de 5 mm de espessura e uma lâmina viscoelástica de alta densidade de 2 mm de espessura; com 64 dB de índice global de redução sonora, Rw; proporcionando uma redução do nível global de pressão sonora a sons de percussão de 18 dB e uma redução do nível global ponderado de pressão a sons de condução aérea de 10 dBA. (material) | 0.553 | 989.88 | 547.404 |
| mt16pdg012a | Ud | Abraçadeira de plástico, para fixação de isolamento sonoro de tubos de queda. (material) | 3 | 16.59 | 49.770 |
| mt16pnc010a | m | Fita viscoelástica autocolante, com auto-protecção de alumínio, de 50 mm de largura e de 1,5 mm de espessura, para vedação de juntas. (material) | 1 | 75.58 | 75.580 |
| mo054 | h | Oficial de 1ª montador de isolamentos. (mão de obra) | 0.219 | 136.52 | 29.898 |
| mo101 | h | Ajudante de montador de isolamentos. (mão de obra) | 0.219 | 99.31 | 21.749 |
| % | % | Custos directos complementares | 2 % | 724.401 | 14.488 |
|  |  | Custos directos |  |  | 738.889 |

Resíduos:
- colocação: mt16ptc010a; factor de resíduo 0.0477292
- colocação: mt16pdg012a Abraçadeira de plástico, para fixação de isolamento sonoro de tubos de queda; factor de resíduo 0.07

## Recursos

**mt16ptc010a** m² Complexo multicamada
Dados técnicos: Custo energético 141.497 MJ; Emissão de CO2 4.298 kg; Código LER 17 03 02; Massa do elemento 3.7 kg; Volume 0.0037 m3
Resíduos:
- embalagem: re170203 Plástico. (componente de resíduo); rendimento 0.063 kg; Código LER 17 02 03; Massa do elemento 1 kg; Volume 0.001667 m3

**mt16pdg012a** Ud Abraçadeira de plástico, para fixação de isolamento sonoro de tubos de queda
Dados técnicos: Custo energético 0.184 MJ; Emissão de CO2 0.009 kg; Código LER 17 02 03; Massa do elemento 0.0019 kg; Volume 0.000003 m3
