# Selagem impermeabilizante interior de junta perimetral entre conduta de instalações e muro de betão

- Propriedade do ficheiro: CYPE Ingenieros S.A.
- Formato: FIEBDC-3/2016
- Programa: Gerador de preços para construção civil. CYPE Ingenieros, S.A.
- Data: 30/10/2024
- Âmbito geográfico: Moçambique
- Moeda: MZN
- Custos indirectos: 3 %
- IVA: 17 %

## N Isolamentos e impermeabilizações

### NI Impermeabilizações

#### NIO Aberturas em muros

**NIO020** Ud Selagem impermeabilizante interior de junta perimetral entre conduta de instalações e muro de betão.
Selagem impermeabilizante interior de junta perimetral entre conduta de instalações e muro de betão, com cordão contínuo de 6 a 13 mm de diâmetro e 30 cm de comprimento, de massa hidroexpansiva monocomponente, aplicada com pistola; e posterior revestimento com argamassa tixotrópica, reforçada com fibras, de retracção compensada, com uma resistência à compressão aos 28 dias maior ou igual a 40 N/mm² e um módulo de elasticidade maior ou igual a 25000 N/mm², classe R3, tipo PCC, segundo NP EN 1504-3, Euroclasse A1 de reacção ao fogo, segundo NP EN 13501-1.
Inclui: Limpeza e preparação da superfície. Aplicação do material vedante. Aplicação do revestimento.
Critério de medição de projecto: Número de unidades previstas, segundo documentação gráfica de Projecto.
Critério de medição de obra: Medir-se-á o número de unidades realmente executadas segundo especificações de Projecto.

| Código | Un | Descrição | Rendimento | Preço | Importância |
|---|---|---|---|---|---|
| mt15map030a | Ud | Cartucho de 320 cm³ de massa hidroexpansiva monocomponente. (material) | 0.1 | 3495.96 | 349.596 |
| mt09rem110b | kg | Argamassa tixotrópica, reforçada com fibras, de retracção compensada, com uma resistência à compressão aos 28 dias maior ou igual a 40 N/mm² e um módulo de elasticidade maior ou igual a 25000 N/mm², classe R3, tipo PCC, segundo NP EN 1504-3, Euroclasse A1 de reacção ao fogo, segundo NP EN 13501-1, para reparação estrutural do betão. (material) | 0.648 | 31.63 | 20.496 |
| mo032 | h | Oficial de 1ª aplicador de produtos impermeabilizantes. (mão de obra) | 0.11 | 134.36 | 14.780 |
| mo070 | h | Ajudante de aplicador de produtos impermeabilizantes. (mão de obra) | 0.156 | 100.44 | 15.669 |
| % | % | Custos directos complementares | 2 % | 400.541 | 8.011 |
|  |  | Custos directos |  |  | 408.552 |

Resíduos:
- colocação: mt09rem110b; factor de resíduo 0.0063

## Recursos

**mt09rem110b** kg Argamassa tixotrópica
Dados técnicos: Custo energético 8.384 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
