# Revestimento de paramento vertical

- Propriedade do ficheiro: CYPE INGENIEROS, S.A.
- Formato: FIEBDC-3/2002
- Âmbito geográfico: Moçambique
- Moeda: MZN
- Custos indirectos: 3.00 %
- IVA: 17.00 %

**RCP015** m² Revestimento de paramento vertical, até 3 m de altura, com placas de granito Ariz, acabamento polido, 40x40x2 cm, coladas com cimento cola melhorado, C2 TE, com deslizamento reduzido e tempo de colocação ampliado; e enchimento de juntas com argamassa de juntas cimentosa, CG1, para junta mínima (entre 1,5 e 3 mm), com a mesma tonalidade das peças.
Revestimento em paramento vertical, até 3 m de altura, com placas de granito Ariz, acabamento polido, de 40x40x2 cm, coladas ao paramento suporte com cimento cola melhorado, C2 TE, com deslizamento reduzido e tempo de colocação ampliado, cinzento enchimento de juntas com argamassa de juntas cimentosa, CG1, para junta mínima (entre 1,5 e 3 mm), com a mesma tonalidade das peças. Inclusive preparação prévia das placas e o paramento suporte, formação de caixas, cortes, remates de cantos, realização de encontros com outros materiais, juntas, cruzetas de PVC e peças especiais.
Inclui: Implantação das placas no paramento conforme estereotomia indicada. Preparação da pedra natural e do paramento a revestir. Espalhamento da pasta adesiva sobre o paramento. Colocação das placas por fiadas, dispondo cruzetas de plástico nos vértices. Verificação do aprumo, nível e alinhamento da fiada de placas. Colocação das seguintes fiadas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18bgi010ab | m² | Placa de granito nacional, Ariz, 40x40x2 cm, acabamento polido, segundo NP EN 1469. (material) | 1.050 | 4106.57 | 4311.90 |
| mt09mcr021q | kg | Cimento cola melhorado, C2 TE, com deslizamento reduzido e tempo de colocação ampliado, segundo NP EN 12004, cor cinzento. (material) | 2.500 | 23.74 | 59.35 |
| mt18acc050b | Ud | Cruzetas de PVC para separação entre 3 e 15 mm. (material) | 12.000 | 2.27 | 27.24 |
| mt09mcr060c | kg | Argamassa de juntas cimentosa, CG1, para junta mínima entre 1,5 e 3 mm, segundo EN 13888. (material) | 0.100 | 27.70 | 2.77 |
| mo022 | h | Oficial de 1ª colocador de pedra natural. (mão de obra) | 0.848 | 98.39 | 83.43 |
| mo060 | h | Ajudante de colocador de pedra natural. (mão de obra) | 0.848 | 73.13 | 62.01 |
| % | % | Custos directos complementares | 2 % | 4546.70 | 90.93 |
|  |  | Custos directos |  |  | 4637.63 |
