# Revestimento em paramento vertical, até 3 m de altura, com plaquetas de mármore Rosa Aurora, acabamento polido, 30,5x30,5x1 cm, fixado com argamassa de cimento M-5

- Propriedade do ficheiro: CYPE INGENIEROS, S.A.
- Formato: FIEBDC-3/2002
- Âmbito geográfico: Moçambique
- Moeda: MZN
- Custos indirectos: 3.00 %
- IVA: 17.00 %

**RCP020** m² Revestimento em paramento vertical, até 3 m de altura, com plaquetas de mármore Rosa Aurora, acabamento polido, 30,5x30,5x1 cm, fixado com argamassa de cimento M-5.
Revestimento em paramento vertical, até 3 m de altura, com plaquetas calibradas e biseladas de mármore Rosa Aurora, acabamento polido, de 30,5x30,5x1 cm, assente com argamassa de cimento M-5 espalhada sobre toda a face posterior da peça e ajustado com a ponta da colher de pedreiro, enchendo com a mesma argamassa as aberturas que possam ter ficado; tudo com prévia preparação do paramento suporte salpicando-o com argamassa de cimento fluida. Vedação de juntas com argamassa de juntas especial para revestimentos de pedra natural. Inclusive caixas em paredes, cortes, peças a meia esquadria, juntas e peças especiais.
Inclui: Limpeza e humidificação do paramento a revestir. Colocação e aprumo de prumos de referência. Colocação de fios entre prumos. Preparação da pedra natural, salpicando-a com leitada de cimento e areia na face interior. Colocação das plaquetas. Verificação do aprumo, nível e alinhamento da fiada de plaquetas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19pmi020a | m² | Plaqueta polida, calibrada e biselada de mármore nacional, Rosa Aurora, 30,5x30,5x1 cm, segundo NP EN 12057. (material) | 1.050 | 5070.84 | 5324.38 |
| mt09mor010c | m³ | Argamassa de cimento CEM II/B-L 32,5 N tipo M-5, confeccionada em obra com 230 kg/m³ de cimento e uma proporção em volume 1/6. (material) | 0.025 | 4562.48 | 114.06 |
| mt09mcr220 | kg | Argamassa de enchimento de juntas para revestimentos, interiores ou exteriores, de pedra natural, polida ou para polir, composta de cimento, inertes à base de pó de mármore, pigmentos resistentes aos álcalis e aditivos especiais. (material) | 0.150 | 71.23 | 10.68 |
| mo022 | h | Oficial de 1ª colocador de pedra natural. (mão de obra) | 0.848 | 98.39 | 83.43 |
| mo060 | h | Ajudante de colocador de pedra natural. (mão de obra) | 0.848 | 73.13 | 62.01 |
| % | % | Custos directos complementares | 2 % | 5594.56 | 111.89 |
|  |  | Custos directos |  |  | 5706.45 |
