# Nicho de escaiola

- Propriedade do ficheiro: CYPE Ingenieros S.A.
- Formato: FIEBDC-3/2016
- Programa: Gerador de preços para construção civil. CYPE Ingenieros, S.A.
- Data: 19/04/2024
- Âmbito geográfico: Moçambique
- Moeda: MZN
- Custos indirectos: 3 %
- IVA: 17 %

## R Revestimentos

### RT Tectos falsos em interiores

#### RTP Pré-fabricados de escaiola

**RTP340** Ud Nicho de escaiola.
Nicho liso, de escaiola, de 80x43x19 cm, fixada com cola para escaiola. Inclusive acessórios de fixação.
Inclui: Implantação da peça. Humidificação da base de fixação. Espalhamento da cola. Colocação e enchimento das juntas da peça.
Critério de medição de projecto: Número de unidades previstas, segundo documentação gráfica de Projecto.
Critério de medição de obra: Medir-se-á o número de unidades realmente colocadas segundo especificações de Projecto.

| Código | Un | Descrição | Rendimento | Preço | Importância |
|---|---|---|---|---|---|
| mt12rea310a | Ud | Nicho liso, de escaiola, de 80x43x19 cm. (material) | 1.05 | 4748.9 | 4986.345 |
| mt09eyc030 | kg | Cola para escaiola. (material) | 0.05 | 15.94 | 0.797 |
| mo035 | h | Oficial de 1ª escaiolador. (mão de obra) | 0.234 | 132.85 | 31.087 |
| % | % | Custos directos complementares | 2 % | 5018.229 | 100.365 |
|  |  | Custos directos |  |  | 5118.594 |
