# Corte de árvore, maior de 60 cm de diâmetro de tronco, com motosserra e camião com cesta

- Propriedade do ficheiro: CYPE INGENIEROS, S.A.
- Formato: FIEBDC-3/2002
- Âmbito geográfico: Moçambique
- Moeda: MZN
- Custos indirectos: 3.00 %
- IVA: 17.00 %

## A Acondicionamento do terreno

### AD Movimento de terras em edificação

#### ADL Desmatação e decapagem

**ADL015** Ud Corte de árvore, maior de 60 cm de diâmetro de tronco, com motosserra e camião com cesta.
Corte de árvore, maior de 60 cm de diâmetro de tronco, com motosserra e camião com cesta. Incluindo extracção de toco e raízes com posterior enchimento e compactação da abertura com terra da própria escavação, corte de ramos, tronco e raízes, remoção de restos e desperdícios, e carga para camião, sem incluir transporte a aterro autorizado.
Inclui: Corte dos ramos e do tronco. Extracção do toco e das raízes. Corte do tronco, dos ramos e das raízes. Enchimento e compactação da abertura com terra da própria escavação. Remoção de restos e desperdícios. Carga a camião.
Critério de medição de projecto: Número de unidades previstas, segundo documentação gráfica de Projecto.
Critério de medição de obra: Medir-se-á o número de unidades realmente executadas segundo especificações de Projecto.

| Código | Un | Descrição | Rendimento | Preço | Importância |
|---|---|---|---|---|---|
| mq09sie010 | h | Motoserra a gasolina, de 50 cm de espada e 2 kW de potência. (equipamento) | 1.005 | 70.68 | 71.03 |
| mq07cce010a | h | Camião com cesta elevatória de braço articulado de 16 m de altura máxima de trabalho e 260 kg de carga máxima. (equipamento) | 0.594 | 447.16 | 265.61 |
| mq01exn020a | h | Retroescavadora hidráulica sobre pneus, de 105 kW. (equipamento) | 0.291 | 1091.98 | 317.77 |
| mq02roa010a | h | Cilindro vibratório de condução manual, de 700 kg, largura de trabalho 70 cm. (equipamento) | 0.691 | 199.31 | 137.72 |
| mo040 | h | Oficial de 1ª jardineiro. (mão de obra) | 1.738 | 69.28 | 120.41 |
| mo086 | h | Ajudante de jardineiro. (mão de obra) | 2.607 | 51.01 | 132.98 |
| % | % | Custos directos complementares | 2 % | 1045.52 | 20.91 |
|  |  | Custos directos |  |  | 1066.43 |
