# Transporte de terras em dumper dos produtos provenientes da escavação de qualquer tipo de terreno dentro da obra

- Propriedade do ficheiro: CYPE INGENIEROS, S.A.
- Formato: FIEBDC-3/2002
- Âmbito geográfico: Moçambique
- Moeda: MZN
- Custos indirectos: 3.00 %
- IVA: 17.00 %

## A Acondicionamento do terreno

### AD Movimento de terras em edificação

#### ADT Transportes

**ADT010** m³ Transporte de terras em dumper dos produtos provenientes da escavação de qualquer tipo de terreno dentro da obra.
Transporte de terras em dumper dos produtos provenientes da escavação de qualquer tipo de terreno dentro da obra.
Inclui: Transporte de terras dentro da obra.
Critério de medição de projecto: Volume medido sobre as secções teóricas das escavações, incrementadas cada uma delas pelo seu correspondente coeficiente de empolamento, de acordo com o tipo de terreno considerado.
Critério de medição de obra: Medir-se-á, incluindo o empolamento, o volume de terras realmente transportado segundo especificações de Projecto.
Critérios considerados na determinação do preço da unidade de obra: O preço inclui o tempo de espera em obra durante as operações de carga, a viagem de ida, a descarga e a viagem de volta, mas não inclui a carga em obra.

| Código | Un | Descrição | Rendimento | Preço | Importância |
|---|---|---|---|---|---|
| mq04dua020a | h | Dumper de descarga frontal de 1,5 t de carga útil. (equipamento) | 0.398 | 164.66 | 65.53 |
| % | % | Custos directos complementares | 2 % | 65.53 | 1.31 |
|  |  | Custos directos |  |  | 66.84 |
