# Leitada de cimento injetada à pressão, em fundação de alvenaria de pedra em seco, brita ou entulho, para reforço de fundação

- Propriedade do ficheiro: CYPE INGENIEROS, S.A.
- Formato: FIEBDC-3/2002
- Âmbito geográfico: Moçambique
- Moeda: MZN
- Custos indirectos: 3.00 %
- IVA: 17.00 %

## C Fundações

### CZ Reforços

#### CZI Reforço da fundação com injecções

**CZI010** m³ Leitada de cimento injetada à pressão, em fundação de alvenaria de pedra em seco, brita ou entulho, para reforço de fundação.
Leitada de cimento à base de água e argamassa seca de retracção compensada, injectada à pressão através dos vazios existentes em fundação de alvenaria de pedra em seco, brita ou entulho, incrementando a sua capacidade de carga, em reforço de fundação.
Inclui: Preparação da leitada. Injecção à pressão da leitada de cimento. Recolha de sobras e carga manual para contentor.
Critério de medição de projecto: Volume medido sobre as secções teóricas da escavação, segundo documentação gráfica de Projecto.
Critério de medição de obra: Medir-se-á o volume teórico executado segundo especificações de Projecto, sem incluir os incrementos por excessos de escavação não autorizados.

| Código | Un | Descrição | Rendimento | Preço | Importância |
|---|---|---|---|---|---|
| mt08aaa010a | m³ | Água. (material) | 0.500 | 68.32 | 34.16 |
| mt09reh360h | kg | Argamassa seca de retracção compensada, composta de cimento e aditivos especiais, isenta de cloretos, para utilização geral, para injecções de consolidação, em muros de alvenaria de pedra, segundo NP EN 1504-5. (material) | 1428.600 | 43.30 | 61858.38 |
| mq03mpi040 | h | Equipamento para injecções de leitada de cimento, com bomba de pressão e veículo de perfuração para furos. (equipamento) | 0.580 | 16078.28 | 9325.40 |
| mo042 | h | Oficial de 1ª estruturista. (mão de obra) | 1.325 | 138.26 | 183.19 |
| mo089 | h | Ajudante de estruturista. (mão de obra) | 1.325 | 103.28 | 136.85 |
| % | % | Custos directos complementares | 2 % | 71537.98 | 1430.76 |
|  |  | Custos directos |  |  | 72968.74 |
