# Desmontagem de gelosia de lâminas de alumínio, com meios manuais, e carga manual de entulho para camião ou contentor

- Propriedade do ficheiro: CYPE INGENIEROS, S.A.
- Formato: FIEBDC-3/2002
- Âmbito geográfico: Moçambique
- Custos indirectos: 3.00 %
- IVA: 17.00 %

## D Demolições

### DF Fachadas

#### DFD Protecções e gradeamentos exteriores

**DFD101** m² Desmontagem de gelosia de lâminas de alumínio, com meios manuais, e carga manual de entulho para camião ou contentor.
Desmontagem de gelosia de lâminas de alumínio, elementos de fixação e acessórios, com meios manuais, sem deteriorar os elementos construtivos sobre os quais está fixa. Incluindo p/p de limpeza, armazenamento, remoção e carga manual de entulho para camião ou contentor.
Inclui: Desmontagem dos elementos. Fragmentação do entulho em peças manejáveis. Remoção e armazenamento do material desmontado. Limpeza dos restos da obra. Carga do material desmontado e os restos de obra para camião ou contentor.
Critério de medição de projecto: Superfície medida segundo documentação gráfica de Projecto.
Critério de medição de obra: Será medida a superfície realmente desmontada segundo especificações de Projecto.

| Código | Un | Descrição | Rendimento | Preço | Importância |
|---|---|---|---|---|---|
| mo017 | h | Oficial de 1ª serralheiro. (mão de obra) | 0.212 | 2.28 | 0.48 |
| mo057 | h | Ajudante de serralheiro. (mão de obra) | 0.212 | 1.48 | 0.31 |
| % | % | Custos directos complementares | 2 % | 0.79 | 0.02 |
|  |  | Custos directos |  |  | 0.81 |
