# Desmontagem com recuperação de material de folha de armário encastrado de caixilharia de madeira, rebaixos, guarnição e ferragens, com meios manuais

- Propriedade do ficheiro: CYPE INGENIEROS, S.A.
- Formato: FIEBDC-3/2002
- Âmbito geográfico: Moçambique
- Custos indirectos: 3.00 %
- IVA: 17.00 %

## D Demolições

### DP Divisões e revestimentos interiores

#### DPA Armário encastrado

**DPA020** Ud Desmontagem com recuperação de material de folha de armário encastrado de caixilharia de madeira, rebaixos, guarnição e ferragens, com meios manuais.
Desmontagem de folha de armário encastrado de caixilharia de madeira, rebaixos, guarnição e ferragens, com meios manuais e recuperação de material para localização posterior em outro local. Incluindo p/p de limpeza, armazenamento, remoção e carga manual do material desmontado e dos restos da obra produzidos durante os trabalhos, para camião ou contentor.
Inclui: Desmontagem dos elementos. Armazenamento dos materiais a reutilizar. Limpeza dos restos da obra. Carga do material desmontado para camião ou contentor.
Critério de medição de projecto: Número de unidades previstas, segundo documentação gráfica de Projecto.
Critério de medição de obra: Será medido o número de unidades realmente desmontadas segundo especificações de Projecto.

| Código | Un | Descrição | Rendimento | Preço | Importância |
|---|---|---|---|---|---|
| mo016 | h | Oficial de 1ª carpinteiro. (mão de obra) | 0.238 | 2.28 | 0.54 |
| mo056 | h | Ajudante de carpinteiro. (mão de obra) | 0.238 | 1.49 | 0.35 |
| % | % | Custos directos complementares | 2 % | 0.89 | 0.02 |
|  |  | Custos directos |  |  | 0.91 |
