# Demolição de base de pavimento de argamassa autonivelante armada existente no interior do edifício

- Propriedade do ficheiro: CYPE INGENIEROS, S.A.
- Formato: FIEBDC-3/2002
- Âmbito geográfico: Moçambique
- Custos indirectos: 3.00 %
- IVA: 17.00 %

## D Demolições

### DR Revestimentos

#### DRS Pavimentos

**DRS080** m² Demolição de base de pavimento de argamassa autonivelante armada existente no interior do edifício, de até 8 cm de espessura, com martelo pneumático, e carga manual de entulho para camião ou contentor.
Demolição de base de pavimento de argamassa autonivelante armada existente no interior do edifício, de até 8 cm de espessura, com martelo pneumático, sem deteriorar os elementos construtivos contíguos. Incluindo p/p de limpeza, armazenamento, remoção e carga manual de entulho para camião ou contentor.
Inclui: Demolição dos elementos. Remoção e acumulação de entulho. Limpeza dos restos da obra. Carga de entulho para camião ou contentor.
Critério de medição de projecto: Superfície medida segundo documentação gráfica de Projecto.
Critério de medição de obra: Medir-se-á a superfície realmente demolida segundo especificações de Projecto.

| Código | Un | Descrição | Rendimento | Preço | Importância |
|---|---|---|---|---|---|
| mq05mai030 | h | Martelo pneumático. (equipamento) | 0.238 | 2.86 | 0.68 |
| mq05pdm010a | h | Compressor portátil eléctrico 2 m³/min de caudal. (equipamento) | 0.119 | 2.67 | 0.32 |
| mo112 | h | Operário especializado construção. (mão de obra) | 0.278 | 1.50 | 0.42 |
| mo113 | h | Operário não qualificado construção. (mão de obra) | 0.452 | 1.47 | 0.66 |
| % | % | Custos directos complementares | 2 % | 2.08 | 0.04 |
|  |  | Custos directos |  |  | 2.12 |
