# Parede de carga

- Propriedade do ficheiro: CYPE INGENIEROS, S.A.
- Formato: FIEBDC-3/2002
- Âmbito geográfico: Moçambique
- Custos indirectos: 3.00 %
- IVA: 17.00 %

## E Estruturas

### EF Alvenarias

#### EFM Paredes de alvenaria armada

**EFM010** m² Parede de carga, de meia vez de espessura de alvenaria, de tijolo cerâmico perfurado para revestir, 25x12x7 cm, assente com argamassa de cimento M-5, com armadura horizontal nas camadas horizontais da argamassa galvanizada a quente, diâmetro 4 mm, largura 30 mm.
Execução de parede de carga, de meia vez de espessura de alvenaria, de tijolo cerâmico perfurado para revestir, 25x12x7 cm, assente com argamassa de cimento M-5, com armadura horizontal nas camadas horizontais da argamassa galvanizada a quente, diâmetro 4 mm, largura 30 mm, com parte proporcional de emendas e ganchos para lintéis e cantoneiras, disposta de acordo com os cálculos. Incluindo p/p de formação de aberturas (sem incluir lintéis), padieiras, ombreiras, desperdícios e roturas, esperas, execução de encontros, ligações entre paredes e lajes e elementos especiais.
Inclui: Limpeza e preparação da superfície suporte. Marcação. Colocação e aprumo de prumos de referência. Colocação de fios entre prumos. Colocação dos tijolos por fiadas a nível. Colocação de armaduras nas camadas horizontais da argamassa. Realização de todos os trabalhos necessários para a finalização de vãos. Ligação entre muros e lajes.
Critério de medição de projecto: Superfície medida segundo documentação gráfica de Projecto, sem duplicar esquinas nem encontros, descontando as aberturas de superfície maior de 2 m².
Critério de medição de obra: Medir-se-á a superfície realmente executada segundo especificações de Projecto, descontando as aberturas de superfície maior de 2 m².

| Código | Un | Descrição | Rendimento | Preço | Importância |
|---|---|---|---|---|---|
| mt04lpa010a | Ud | Tijolo cerâmico perfurado para revestir, 25x12x7 cm, segundo NP EN 771-1. (material) | 51.450 | 0.08 | 4.12 |
| mt07aaf010aba | Ud | Armadura nas camadas horizontais da argamassa diâmetro 4 mm, largura 30 mm, galvanizada a quente, comprimento 3,05 m, peso 0,869 kg e p/p de ganchos para lintéis e enlaces de esquina. Segundo EN 845-3. (material) | 1.377 | 3.52 | 4.85 |
| mt09mor010c | m³ | Argamassa de cimento CEM II/B-L 32,5 N tipo M-5, confeccionada em obra com 230 kg/m³ de cimento e uma proporção em volume 1/6. (material) | 0.021 | 118.22 | 2.48 |
| op00ciz020 |  | Guilhotina para aço em varões nervurados. | 1.000 | 0.00 | 0.00 |
| op00ata010 |  | Máquina de amarrar ferro. | 1.000 | 0.00 | 0.00 |
| mo020 | h | Oficial de 1ª construção em trabalhos auxiliares de pedreiro. (mão de obra) | 1.095 | 2.24 | 2.45 |
| mo076 | h | Ajudante de construção em trabalhos auxiliares de pedreiro. (mão de obra) | 0.531 | 1.47 | 0.78 |
| % | % | Custos directos complementares | 2 % | 14.68 | 0.29 |
|  |  | Custos directos |  |  | 14.97 |
