# Reparação estrutural de betão, com argamassa à base de cimento, modificada com polímeros

- Propriedade do ficheiro: CYPE INGENIEROS, S.A.
- Formato: FIEBDC-3/2002
- Âmbito geográfico: Moçambique
- Moeda: MZN
- Custos indirectos: 3.00 %
- IVA: 17.00 %

## E Estruturas

### EH Betão armado

#### EHY Reparações

**EHY010** m² Reparação estrutural de betão, com argamassa à base de cimento, modificada com polímeros.
Aplicação manual de argamassa tixotrópica, reforçada com fibras, de retracção compensada, com uma resistência à compressão aos 28 dias maior ou igual a 40 N/mm² e um módulo de elasticidade maior ou igual a 25000 N/mm², classe R3, tipo PCC, segundo NP EN 1504-3, Euroclasse A1 de reacção ao fogo, segundo NP EN 13501-1, em camada de 15 mm de espessura média, com acabamento superficial afagado com esponja ou talocha, para reparação e reforço estrutural de elemento de betão.
Inclui: Humedecimento da superfície suporte. Preparação da mistura. Aplicação do produto. Perfilamento de arestas. Cura.
Critério de medição de projecto: Superfície medida segundo documentação gráfica de Projecto.
Critério de medição de obra: Medir-se-á a superfície realmente executada segundo especificações de Projecto.

| Código | Un | Descrição | Rendimento | Preço | Importância |
|---|---|---|---|---|---|
| mt09rem110b | kg | Argamassa tixotrópica, reforçada com fibras, de retracção compensada, com uma resistência à compressão aos 28 dias maior ou igual a 40 N/mm² e um módulo de elasticidade maior ou igual a 25000 N/mm², classe R3, tipo PCC, segundo NP EN 1504-3, Euroclasse A1 de reacção ao fogo, segundo NP EN 13501-1, para reparação estrutural do betão. (material) | 27.750 | 31.51 | 874.40 |
| mt08aaa010a | m³ | Água. (material) | 0.004 | 68.32 | 0.27 |
| mo020 | h | Oficial de 1ª construção. (mão de obra) | 0.481 | 132.85 | 63.90 |
| mo113 | h | Operário não qualificado construção. (mão de obra) | 0.481 | 95.68 | 46.02 |
| % | % | Custos directos complementares | 2 % | 984.59 | 19.69 |
|  |  | Custos directos |  |  | 1004.28 |
