# Reparação superficial e acabamento de sestrutura de betão, com argamassa de presa rápida à base de cimento, modificada com polímeros

- Propriedade do ficheiro: CYPE INGENIEROS, S.A.
- Formato: FIEBDC-3/2002
- Âmbito geográfico: Moçambique
- Moeda: MZN
- Custos indirectos: 3.00 %
- IVA: 17.00 %

## E Estruturas

### EH Betão armado

#### EHY Reparações

**EHY035** m² Reparação superficial e acabamento de sestrutura de betão, com argamassa de presa rápida à base de cimento, modificada com polímeros.
Aplicação manual de argamassa tixotrópica monocomponente, modificada com polímeros, reforçada com fibras de presa rápida (45 minutos), com uma resistência à compressão aos 28 dias maior ou igual a 25 N/mm² e uma resistência à abrasão segundo o método de Böhme EN 13892-3 de 13,6 cm³ / 50 cm², classe R2 segundo NP EN 1504-3, Euroclasse F de reacção ao fogo, segundo NP EN 13501-1, Euroclasse F de reacção ao fogo, segundo NP EN 13501-1, composta de cimentos especiais, inertes de granulometria seleccionada, polímeros especiais e fibras, com baixo conteúdo em cromato e isenta de cloretos, em camada de 3 mm de espessura média, com acabamento superficial afagado com esponja ou talocha, para reparação de superfícies danificadas em estruturas de betão.
Inclui: Humedecimento da superfície suporte. Preparação da mistura. Aplicação do produto. Perfilamento de arestas. Cura.
Critério de medição de projecto: Superfície medida segundo documentação gráfica de Projecto.
Critério de medição de obra: Medir-se-á a superfície realmente executada segundo especificações de Projecto.

| Código | Un | Descrição | Rendimento | Preço | Importância |
|---|---|---|---|---|---|
| mt09reh090a | kg | Argamassa tixotrópica monocomponente, modificada com polímeros, reforçada com fibras de presa rápida (45 minutos), para aplicação em camada fina, com uma resistência à compressão aos 28 dias maior ou igual a 25 N/mm² e uma resistência à abrasão segundo o método de Böhme EN 13892-3 de 13,6 cm³ / 50 cm², classe R2 segundo NP EN 1504-3, composta de cimentos especiais, inertes de granulometria seleccionada, polímeros especiais e fibras, com baixo conteúdo em cromato e isenta de cloretos, para reparação superficial e acabamento de estruturas de betão. (material) | 4.500 | 73.79 | 332.06 |
| mt08aaa010a | m³ | Água. (material) | 0.004 | 68.32 | 0.27 |
| mo020 | h | Oficial de 1ª construção. (mão de obra) | 0.522 | 132.85 | 69.35 |
| mo113 | h | Operário não qualificado construção. (mão de obra) | 0.522 | 95.68 | 49.94 |
| % | % | Custos directos complementares | 2 % | 451.62 | 9.03 |
|  |  | Custos directos |  |  | 460.65 |
