# Reparação de bordos de junta, com argamassa à base de cimento, modificada com polímeros

- Propriedade do ficheiro: CYPE INGENIEROS, S.A.
- Formato: FIEBDC-3/2002
- Âmbito geográfico: Moçambique
- Moeda: MZN
- Custos indirectos: 3.00 %
- IVA: 17.00 %

## E Estruturas

### EH Betão armado

#### EHY Reparações

**EHY040** m Reparação de bordos de junta, com argamassa à base de cimento, modificada com polímeros.
Reparação dos bordos da junta de dilatação de estrutura de betão, aplicando 1 kg/m de argamassa tixotrópica, reforçada com fibras, de retracção compensada, com uma resistência à compressão aos 28 dias maior ou igual a 40 N/mm² e um módulo de elasticidade maior ou igual a 25000 N/mm², classe R3, tipo PCC, segundo NP EN 1504-3, Euroclasse A1 de reacção ao fogo, segundo NP EN 13501-1, após picagem prévia dos bordos.
Inclui: Picagem dos bordos de junta. Limpeza. Preparação das misturas. Aplicação da argamassa de reparação. Perfilamento de bordas. Cura. Remoção e acumulação dos restos gerados. Carga manual do entulho gerado para camião ou contentor.
Critério de medição de projecto: Comprimento medido segundo documentação gráfica de Projecto.
Critério de medição de obra: Medir-se-á o comprimento realmente executado segundo especificações de Projecto.

| Código | Un | Descrição | Rendimento | Preço | Importância |
|---|---|---|---|---|---|
| mt09rem110b | kg | Argamassa tixotrópica, reforçada com fibras, de retracção compensada, com uma resistência à compressão aos 28 dias maior ou igual a 40 N/mm² e um módulo de elasticidade maior ou igual a 25000 N/mm², classe R3, tipo PCC, segundo NP EN 1504-3, Euroclasse A1 de reacção ao fogo, segundo NP EN 13501-1, para reparação estrutural do betão. (material) | 1.000 | 31.51 | 31.51 |
| mq05mai040 | h | Martelo eléctrico. (equipamento) | 0.116 | 111.16 | 12.89 |
| mo020 | h | Oficial de 1ª construção. (mão de obra) | 0.178 | 132.85 | 23.65 |
| mo113 | h | Operário não qualificado construção. (mão de obra) | 0.178 | 95.68 | 17.03 |
| % | % | Custos directos complementares | 2 % | 85.08 | 1.70 |
|  |  | Custos directos |  |  | 86.78 |
