# Aplicação manual de impregnação hidrofugante incolor inibidora da corrosão

- Propriedade do ficheiro: CYPE INGENIEROS, S.A.
- Formato: FIEBDC-3/2002
- Âmbito geográfico: Moçambique
- Moeda: MZN
- Custos indirectos: 3.00 %
- IVA: 17.00 %

## E Estruturas

### EH Betão armado

#### EHY Reparações

**EHY052** m² Aplicação manual de impregnação hidrofugante incolor inibidora da corrosão, de baixa viscosidade, à base de silano e inibidores de corrosão organofuncionais, sobre superfície de betão armado, para a obtenção de uma camada protectora contra a corrosão das armaduras e permeável ao vapor de água, aplicada com trincha ou rolo em duas camadas, com 0,33 l/m² de consumo médio por camada.
Aplicação manual de impregnação hidrofugante incolor inibidora da corrosão, de baixa viscosidade, à base de silano e inibidores de corrosão organofuncionais, sobre superfície de betão armado, para a obtenção de uma camada protectora contra a corrosão das armaduras e permeável ao vapor de água, aplicada com trincha ou rolo em duas camadas, com 0,33 l/m² de consumo médio por camada.
Inclui: Limpeza da superfície suporte. Aplicação do produto.
Critério de medição de projecto: Superfície medida segundo documentação gráfica de Projecto.
Critério de medição de obra: Medir-se-á a superfície realmente executada segundo especificações de Projecto.

| Código | Un | Descrição | Rendimento | Preço | Importância |
|---|---|---|---|---|---|
| mt27tsb020a | l | Impregnação hidrofugante incolor inibidora da corrosão, de baixa viscosidade, à base de silano e inibidores de corrosão organofuncionais, permeável ao vapor de água, para a protecção contra a corrosão de elementos de betão armado e pré-esforçado, segundo NP EN 1504-2. (material) | 0.660 | 4610.93 | 3043.21 |
| mo020 | h | Oficial de 1ª construção. (mão de obra) | 0.206 | 98.39 | 20.27 |
| mo113 | h | Operário não qualificado construção. (mão de obra) | 0.206 | 70.26 | 14.47 |
| % | % | Custos directos complementares | 2 % | 3077.95 | 61.56 |
|  |  | Custos directos |  |  | 3139.51 |
