# Reforço de laje ou ensoleiramento através de aumento de secção de 6 cm de espessura na face superior

- Propriedade do ficheiro: CYPE INGENIEROS, S.A.
- Formato: FIEBDC-3/2002
- Âmbito geográfico: Moçambique
- Custos indirectos: 3.00 %
- Despesas gerais: 13.00 %
- Lucro: 6.00 %
- IVA: 16.00 %

## E Estruturas

### EH Betão armado

#### EHZ Reforços

**EHZ340** m² Reforço de laje ou ensoleiramento através de aumento de secção de 6 cm de espessura na face superior, para cada de compressão de betão armado, realizada com betão C25/30 (XC1(P); D12; S3; Cl 0,4) fabricado em central, e betonagem com grua, e malha electrossoldada AR42 de aço A500 EL.
Reforço da laje ou ensoleiramento através de aumento de secção de 6 cm de espessura na face superior, para camada de compressão de betão armado, realizada com betão C25/30 (XC1(P); D12; S3; Cl 0,4) fabricado em central, e betonagem com grua, e malha electrossoldada AR42 100x300 mm de aço A500 EL. Incluindo p/p de escoramento da laje com escoras metálicas e cofragem; descarga, compactação e cura do betão; descofragem e remoção do escoramento do conjunto; e limpeza dos restos gerados.
Inclui: Escoramento da laje e cofragem. Colocação da malha electrossoldada com separadores homologados. Betonagem e compactação do betão. Nivelamento da superfície. Cura do betão. Descofragem e remoção do escoramento. Limpeza dos restos gerados.
Critério de medição de projecto: Superfície medida segundo documentação gráfica de Projecto.
Critério de medição de obra: Medir-se-á a superfície realmente executada segundo especificações de Projecto.

| Código | Un | Descrição | Rendimento | Preço | Importância |
|---|---|---|---|---|---|
| mt50spa050k | m³ | Pranchão de madeira de pinho, dimensões 20x7,2 cm. (material) | 0.002 | 324.86 | 0.65 |
| mt50spa081l | Ud | Escora metálica telescópica, para 5 m de altura e 50 utilizações. (material) | 1.000 | 0.67 | 0.67 |
| mt50spa101 | kg | Pregos de aço. (material) | 0.050 | 1.22 | 0.06 |
| mt07aco020i | Ud | Separador homologado para lajes maciças. (material) | 3.000 | 0.09 | 0.27 |
| mt07ame020ddc | m² | Malha electrossoldada AR42 100x300 mm, com arames longitudinais de 4,2 mm de diâmetro e arames transversais de 4,2 mm de diâmetro, aço A500 EL. (material) | 1.200 | 1.82 | 2.18 |
| mt10haf020fAEc | m³ | Betão C25/30 (XC1(P); D12; S3; Cl 0,4), fabricado em central, segundo NP EN 206-1. (material) | 0.066 | 115.23 | 7.61 |
| mt08aaa010a | m³ | Água. (material) | 0.100 | 1.25 | 0.13 |
| op00ciz020 |  | Guilhotina para aço em varões nervurados. | 1.000 | 0.00 | 0.00 |
| op00ata010 |  | Máquina de amarrar ferro. | 1.000 | 0.00 | 0.00 |
| au00auh010 |  | Balde. | 1.000 | 0.00 | 0.00 |
| au00auh040 |  | Vibrador de betão, eléctrico. | 1.000 | 0.00 | 0.00 |
| mo040 | h | Oficial de 1ª estruturista. (mão de obra) | 1.098 | 1.74 | 1.91 |
| mo083 | h | Ajudante de estruturista. (mão de obra) | 0.981 | 1.15 | 1.13 |
| % | % | Custos directos complementares | 2 % | 14.61 | 0.29 |
|  |  | Custos directos |  |  | 14.90 |
