# Tratamento superficial protector através da aplicação, com broxa, de primário incolor de aspecto mate à base de dissolvente, para protecção preventiva contra fungos de mancha azul

- Propriedade do ficheiro: CYPE INGENIEROS, S.A.
- Formato: FIEBDC-3/2002
- Âmbito geográfico: Moçambique
- Custos indirectos: 3.00 %
- IVA: 17.00 %

## E Estruturas

### EM Madeira

#### EMK Preparação da superfície

**EMK013** m² Tratamento superficial protector através da aplicação, com broxa, de primário incolor de aspecto mate à base de dissolvente, para protecção preventiva contra fungos de mancha azul.
Tratamento superficial protector através da aplicação, com broxa, de primário incolor de aspecto mate à base de dissolvente, para protecção preventiva contra fungos de mancha azul, ao sol, à intempérie e à humidade. Incluindo p/p de protecção dos elementos da envolvente.
Inclui: Protecção dos elementos da envolvente. Aplicação do tratamento com broxa.
Critério de medição de projecto: Superfície medida segundo documentação gráfica de Projecto.
Critério de medição de obra: Medir-se-á a superfície realmente executada segundo especificações de Projecto.

| Código | Un | Descrição | Rendimento | Preço | Importância |
|---|---|---|---|---|---|
| mt27tlr020 | l | Primário incolor com base dissolvente para a protecção preventiva da madeira contra fungos e ataques de insectos xilófagos. (material) | 0.090 | 18.09 | 1.63 |
| mo038 | h | Oficial de 1ª pintor. (mão de obra) | 0.534 | 2.07 | 1.11 |
| % | % | Custos directos complementares | 2 % | 2.74 | 0.05 |
|  |  | Custos directos |  |  | 2.79 |
