# Soalho à vista para laje

- Propriedade do ficheiro: CYPE INGENIEROS, S.A.
- Formato: FIEBDC-3/2002
- Âmbito geográfico: Moçambique
- Moeda: MZN
- Custos indirectos: 3.00 %
- IVA: 17.00 %

## E Estruturas

### EM Madeira

#### EMT Soalhos

**EMT020** m² Soalho à vista para laje, de tábuas de madeira de carvalho (Quercus robur) com bordos macho-fêmea, com resistência ao deslizamento entre 35 e 45 segundo ENV 12633, de 1000x140 mm e 22 mm de espessura, fixadas com pregos de ferro sobre vigotas de madeira. Colocação a mata-juntas.
Soalho à vista para laje, de tábuas de madeira de carvalho (Quercus robur) com bordos macho-fêmea, com resistência ao deslizamento entre 35 e 45 segundo ENV 12633, de 1000x140 mm e 22 mm de espessura, fixadas com pregos de ferro sobre vigotas de madeira. Colocação a mata-juntas.
Inclui: Implantação das tábuas. Fixação das tábuas ao suporte base.
Critério de medição de projecto: Superfície medida segundo documentação gráfica de Projecto, descontando as aberturas de superfície maior de 1 m².
Critério de medição de obra: Medir-se-á a superfície realmente executada segundo especificações de Projecto, descontando as aberturas de superfície maior de 1 m².

| Código | Un | Descrição | Rendimento | Preço | Importância |
|---|---|---|---|---|---|
| mt07mee200b | m² | Tábua de madeira de carvalho (Quercus robur) com bordos macho-fêmea, com resistência ao deslizamento entre 35 e 45 segundo ENV 12633, de 1000x140 mm e 22 mm de espessura, para entabuamento em laje de madeira. (material) | 1.000 | 2826.15 | 2826.15 |
| mt50spa102 | kg | Pregos de ferro. (material) | 0.200 | 94.35 | 18.87 |
| op00cla010 |  | Pregadora pneumática. | 1.000 | 0.00 | 0.00 |
| op00cep010 |  | Plainas. | 1.000 | 0.00 | 0.00 |
| op00cor050 |  | Cortadora manual de madeira, de disco. | 1.000 | 0.00 | 0.00 |
| mo048 | h | Oficial de 1ª montador de estruturas de madeira. (mão de obra) | 0.550 | 102.68 | 56.47 |
| mo095 | h | Ajudante de montador de estruturas de madeira. (mão de obra) | 0.275 | 76.30 | 20.98 |
| % | % | Custos directos complementares | 2 % | 2922.47 | 58.45 |
|  |  | Custos directos |  |  | 2980.92 |
