# Padieira de alvenaria armada de blocos lintel de betão, para revestir

- Propriedade do ficheiro: CYPE INGENIEROS, S.A.
- Formato: FIEBDC-3/2002
- Âmbito geográfico: Moçambique
- Moeda: MZN
- Custos indirectos: 3.00 %
- IVA: 17.00 %

## F Fachadas, divisões e protecções

### FC Padieiras, lintéis e caixas de estores

#### FCB De alvenaria de blocos de betão para revestir

**FCB010** m Padieira de alvenaria armada de blocos lintel de betão, para revestir.
Padieira de 15 cm de espessura, de alvenaria armada de blocos lintel de betão, 50x20x15 cm, resistência normalizada R8 (8 N/mm²), para revestir, assentes com argamassa de cimento confeccionada em obra, com 250 kg/m³ de cimento, cor cinzento, dosificação 1:6, fornecida em sacos; com reforço de betão de enchimento, C16/20 (X0(P); D12; S3; Cl 1,0), preparado em obra, betonagem com meios manuais, e aço A400 NR, quantidade 4,3 kg/m; montagem e desmontagem de escoramento composto por 2 escoras metálicas telescópicas, amortizáveis em 150 utilizações e pranchas de madeira de pinho, amortizáveis em 10 utilizações.
Critérios considerados na determinação do preço da unidade de obra: O preço inclui a elaboração da armadura (corte, dobragem e moldagem de elementos) no estaleiro da obra e a montagem no lugar definitivo da sua colocação em obra.
Inclui: Limpeza e nivelação da superfície de apoio. Implantação e marcação dos eixos de apoio na abertura de passagem. Implantação e corte das pranchas. Instalação das escoras. Preparação da argamassa. Colocação dos blocos. Colocação das armaduras. Preparação do betão. Betonagem, vibração e cura do betão. Desmontagem e remoção das escoras.
Critério de medição de projecto: Comprimento medido segundo documentação gráfica de Projecto, incluindo as entregas nos apoios.
Critério de medição de obra: Medir-se-á o comprimento realmente executado segundo especificações de Projecto, incluindo as entregas nos apoios.

| Código | Un | Descrição | Rendimento | Preço | Importância |
|---|---|---|---|---|---|
| mt02bhg054d | Ud | Bloco lintel de betão, 50x20x15 cm, resistência normalizada R8 (8 N/mm²), para revestir. Segundo NP EN 771-3. (material) | 2.100 | 23.47 | 49.29 |
| mt01arg005a | t | Areia de pedreira, para argamassa preparada em obra. (material) | 0.001 | 713.98 | 0.71 |
| mt08aaa010a | m³ | Água. (material) | 0.006 | 68.32 | 0.41 |
| mt08cem000n | kg | Cimento cinzento em sacos. (material) | 8.056 | 5.62 | 45.27 |
| mt07aco040e | kg | Aço em varões nervurados, A400 NR, fornecido em obra em varões sem elaborar, de vários diâmetros. (material) | 4.515 | 66.54 | 300.43 |
| mt08var050 | kg | Arame galvanizado para atar, de 1,30 mm de diâmetro. (material) | 0.108 | 68.32 | 7.38 |
| mt01arg000n | m³ | Areia crivada. (material) | 0.011 | 727.57 | 8.00 |
| mt01arg001nd | m³ | Agregado grosso homogeneizado, de tamanho máximo 12 mm. (material) | 0.016 | 1442.48 | 23.08 |
| mt50spa050m | m³ | Pranchão de madeira de pinho, dimensões 20x7,2 cm. (material) | 0.003 | 41732.30 | 125.20 |
| mt50spa101 | kg | Pregos de aço. (material) | 0.050 | 177.87 | 8.89 |
| mt50spa081a | Ud | Escora metálica telescópica, até 3 m de altura. (material) | 0.013 | 1829.38 | 23.78 |
| mq06hor010 | h | Betoneira eléctrica com uma capacidade de amassadura de 160 l. (equipamento) | 0.021 | 122.29 | 2.57 |
| op00ciz020 |  | Guilhotina para aço em varões nervurados. | 1.000 | 0.00 | 0.00 |
| mo021 | h | Oficial de 1ª construção em trabalhos auxiliares de pedreiro. (mão de obra) | 0.251 | 132.85 | 33.35 |
| mo114 | h | Operário não qualificado construção em trabalhos auxiliares de pedreiro. (mão de obra) | 0.251 | 95.68 | 24.02 |
| mo043 | h | Oficial de 1ª armador de ferro. (mão de obra) | 0.111 | 138.26 | 15.35 |
| mo090 | h | Ajudante de armador de ferro. (mão de obra) | 0.111 | 103.28 | 11.46 |
| % | % | Custos directos complementares | 2 % | 679.19 | 13.58 |
|  |  | Custos directos |  |  | 692.77 |
