# Padieira de betão polímero

- Propriedade do ficheiro: CYPE INGENIEROS, S.A.
- Formato: FIEBDC-3/2002
- Âmbito geográfico: Moçambique
- Moeda: MZN
- Custos indirectos: 3.00 %
- IVA: 17.00 %

## F Fachadas, divisões e protecções

### FC Padieiras, lintéis e caixas de estores

#### FCH De betão

**FCH040** m Padieira de betão polímero, de 22x5 cm, com pingadeira e ancoragem metálica de aço galvanizado, apoiada sobre as ombreiras, assente com uma camada de argamassa de cimento, confeccionada em obra, com aditivo hidrófugo, dosificação 1:3, com uma espessura de 15 mm, fixada à laje através de ancoragens metálicas. Incluindo massa de poliuretano para a vedação de juntas.
Padieira de betão polímero, de 22x5 cm, com pingadeira e ancoragem metálica de aço galvanizado, apoiada sobre as ombreiras, assente com uma camada de argamassa de cimento, confeccionada em obra, com aditivo hidrófugo, dosificação 1:3, com uma espessura de 15 mm, fixada à laje através de ancoragens metálicas. Incluindo massa de poliuretano para a vedação de juntas.
Inclui: Limpeza e preparação do plano de apoio. Marcação do nível de apoio da padieira. Marcação dos pontos de fixação das ancoragens. Colocação da padieira. Aprumo e nivelamento. Instalação das escoras. Resolução das ligações das ancoragens à laje. Vedação das juntas e limpeza da padieira. Remoção das escoras.
Critério de medição de projecto: Comprimento medido segundo documentação gráfica de Projecto, incluindo as entregas nos apoios.
Critério de medição de obra: Medir-se-á o comprimento realmente executado segundo especificações de Projecto, incluindo as entregas nos apoios.

| Código | Un | Descrição | Rendimento | Preço | Importância |
|---|---|---|---|---|---|
| mt08aaa010a | m³ | Água. (material) | 0.006 | 59.36 | 0.36 |
| mt01arg005a | t | Areia de pedreira, para argamassa preparada em obra. (material) | 0.007 | 611.64 | 4.28 |
| mt08cem000n | kg | Cimento cinzento em sacos. (material) | 2.250 | 4.88 | 10.98 |
| mt08adt010 | kg | Aditivo hidrófugo para impermeabilização de argamassas ou betões. (material) | 0.045 | 47.48 | 2.14 |
| mt20dho010e | m | Padieira de betão polímero, de 22x5 cm, com pingadeira e ancoragem metálica de aço galvanizado. (material) | 1.050 | 4069.65 | 4273.13 |
| mt20wwa030 | Ud | Embalagem de massa de poliuretano impermeável (310 cm³). (material) | 0.043 | 664.02 | 28.55 |
| mq06hor010 | h | Betoneira. (equipamento) | 0.012 | 52.69 | 0.63 |
| op00amo010 |  | Rebarbadora. | 1.000 | 0.00 | 0.00 |
| mo020 | h | Oficial de 1ª construção. (mão de obra) | 0.275 | 98.39 | 27.06 |
| mo113 | h | Operário não qualificado construção. (mão de obra) | 0.328 | 70.26 | 23.05 |
| % | % | Custos directos complementares | 2 % | 4370.18 | 87.40 |
|  |  | Custos directos |  |  | 4457.58 |
