# Pano interior de parede meeira dupla, de alvenaria de tijolo cerâmico para revestir

- Propriedade do ficheiro: CYPE INGENIEROS, S.A.
- Formato: FIEBDC-3/2002
- Âmbito geográfico: Moçambique
- Moeda: MZN
- Custos indirectos: 3.00 %
- IVA: 17.00 %

## F Fachadas, divisões e protecções

### FF Alvenaria não estrutural

#### FFD Pano interior para revestir em parede meeira dupla

**FFD010** m² Pano interior de parede meeira dupla, de alvenaria de tijolo cerâmico para revestir.
Pano interior de parede meeira dupla, de 4 cm de espessura, de alvenaria de tijolo cerâmico furado simples, para revestir, 30x20x4 cm, com juntas horizontais e verticais de 10 mm de espessura, assente com argamassa de cimento confeccionada em obra, com 250 kg/m³ de cimento, cor cinzento, dosificação 1:6, fornecida em sacos.
Inclui: Marcação, piso a piso. Marcação nos pilares dos níveis de referência geral de piso e de nível de pavimento. Preparação da argamassa. Assentamento da primeira fiada sobre camada de argamassa. Colocação e aprumo de prumos de referência. Colocação de fios entre prumos. Colocação de fios de prumo fixos nas arestas. Colocação das peças por fiadas a nível. Encontros da alvenaria com fachadas, pilares e paredes interiores. Encontro da alvenaria com a laje superior. Limpeza do paramento.
Critério de medição de projecto: Superfície medida segundo documentação gráfica de Projecto, sem duplicar esquinas nem encontros.
Critério de medição de obra: Medir-se-á a superfície realmente executada segundo especificações de Projecto, sem duplicar esquinas nem encontros.

| Código | Un | Descrição | Rendimento | Preço | Importância |
|---|---|---|---|---|---|
| mt04lpt010a | Ud | Tijolo cerâmico furado simples, para revestir, 30x20x4 cm, para utilização em alvenaria protegida (peça P), densidade 890 kg/m³, segundo NP EN 771-1. (material) | 16.000 | 7.68 | 122.88 |
| mt08aaa010a | m³ | Água. (material) | 0.004 | 68.32 | 0.27 |
| mt01arg005a | t | Areia de pedreira, para argamassa preparada em obra. (material) | 0.005 | 713.98 | 3.57 |
| mt08cem000n | kg | Cimento cinzento em sacos. (material) | 0.794 | 5.62 | 4.46 |
| mq06hor010 | h | Betoneira eléctrica com uma capacidade de amassadura de 160 l. (equipamento) | 0.006 | 122.29 | 0.73 |
| op00roz010 |  | Máquina de abrir roços. | 1.000 | 0.00 | 0.00 |
| op00amo010 |  | Rebarbadora. | 1.000 | 0.00 | 0.00 |
| mo021 | h | Oficial de 1ª construção em trabalhos auxiliares de pedreiro. (mão de obra) | 0.266 | 132.85 | 35.34 |
| mo114 | h | Operário não qualificado construção em trabalhos auxiliares de pedreiro. (mão de obra) | 0.174 | 95.68 | 16.65 |
| % | % | Custos directos complementares | 3 % | 183.90 | 5.52 |
|  |  | Custos directos |  |  | 189.42 |
