# Pano exterior de fachada dupla, de alvenaria de tijolo de betão para revestir

- Propriedade do ficheiro: CYPE INGENIEROS, S.A.
- Formato: FIEBDC-3/2002
- Âmbito geográfico: Moçambique
- Moeda: MZN
- Custos indirectos: 3.00 %
- IVA: 17.00 %

## F Fachadas, divisões e protecções

### FF Alvenaria não estrutural

#### FFZ Pano exterior para revestir em fachada dupla

**FFZ040** m² Pano exterior de fachada dupla, de alvenaria de tijolo de betão para revestir.
Pano exterior de fachada dupla, de 12 cm de espessura, de alvenaria de tijolo de betão perfurado acústico, para revestir, 25x12x9,5 cm, com juntas horizontais e verticais de 10 mm de espessura, junta refundada, assente com argamassa de cimento confeccionada em obra, com 250 kg/m³ de cimento, cor cinzento, dosificação 1:6, fornecida em sacos. Padieira de alvenaria para revestir sobre perfil laminado. Revestimento das testas de laje com plaquetas de betão e das testas de pilares com tijolos cortados, colocados com a mesma argamassa utilizada no assentamento da alvenaria.
Inclui: Definição dos planos de fachada através de fios de prumo. Marcação, piso a piso. Marcação nos pilares dos níveis de referência geral de piso e de nível de pavimento. Preparação da argamassa. Assentamento da primeira fiada sobre camada de argamassa. Colocação e aprumo de prumos de referência. Colocação de fios entre prumos. Colocação de fios de prumo fixos nas arestas. Colocação das peças por fiadas a nível. Revestimento das testas de laje. Realização de todos os trabalhos necessários para a execução dos vãos. Encontros da alvenaria com fachadas, pilares e paredes interiores. Encontro da alvenaria com a laje superior. Limpeza do paramento.
Critério de medição de projecto: Superfície medida segundo documentação gráfica de Projecto, sem duplicar esquinas nem encontros, descontando as aberturas de superfície maior de 3 m². Nas aberturas que não se deduzam, estão incluídos os trabalhos de realizar a superfície interior da abertura.
Critério de medição de obra: Medir-se-á a superfície realmente executada segundo especificações de Projecto, sem duplicar esquinas nem encontros, descontando as aberturas de superfície maior de 3 m². Nas aberturas que não se deduzam, estão incluídos os trabalhos de realizar a superfície interior da abertura.

| Código | Un | Descrição | Rendimento | Preço | Importância |
|---|---|---|---|---|---|
| mt04lpw020a | Ud | Tijolo de betão perfurado acústico, para revestir, 25x12x9,5 cm, com um isolamento a sons de condução aérea de 50 dB(A). (material) | 39.000 | 7.81 | 304.59 |
| mt08aaa010a | m³ | Água. (material) | 0.004 | 68.32 | 0.27 |
| mt01arg005a | t | Areia de pedreira, para argamassa preparada em obra. (material) | 0.031 | 713.98 | 22.13 |
| mt08cem000n | kg | Cimento cinzento em sacos. (material) | 4.826 | 5.62 | 27.12 |
| mt07ala010dea | kg | Aço laminado EN 10025 S275JR, em perfis laminados a quente, peças simples, para aplicações estruturais, acabamento com primário antioxidante. Trabalhado e montado em oficina, para colocar em obra. (material) | 2.400 | 87.80 | 210.72 |
| mt07ala011j | kg | Placa de aço laminado EN 10025 S275JR, para aplicações estruturais. Trabalhada e montada em oficina, para colocar em obra. (material) | 0.240 | 122.83 | 29.48 |
| mt02bhg012a | Ud | Plaqueta de betão cinzento, 20x17x4 cm, para revestir. (material) | 4.000 | 11.71 | 46.84 |
| mq06hor010 | h | Betoneira eléctrica com uma capacidade de amassadura de 160 l. (equipamento) | 0.015 | 122.29 | 1.83 |
| op00amo010 |  | Rebarbadora. | 1.000 | 0.00 | 0.00 |
| mo021 | h | Oficial de 1ª construção em trabalhos auxiliares de pedreiro. (mão de obra) | 0.971 | 132.85 | 129.00 |
| mo114 | h | Operário não qualificado construção em trabalhos auxiliares de pedreiro. (mão de obra) | 0.793 | 95.68 | 75.87 |
| % | % | Custos directos complementares | 3 % | 847.85 | 25.44 |
|  |  | Custos directos |  |  | 873.29 |
