# Parede divisória interior com painéis de sectorização

- Propriedade do ficheiro: CYPE INGENIEROS, S.A.
- Formato: FIEBDC-3/2002
- Âmbito geográfico: Moçambique
- Moeda: MZN
- Custos indirectos: 3.00 %
- IVA: 17.00 %

## F Fachadas, divisões e protecções

### FI Paredes divisórias leves

#### FIM Painéis de sectorização

**FIM015** m² Parede divisória interior com painéis de sectorização.
Parede divisória com painéis com ligação macho-fêmea de sectorização de aço com isolamento incorporado, de 80 mm de espessura e 1150 mm de largura, Euroclasse A2-s1, d0 de reacção ao fogo segundo NP EN 13501-1, resistência ao fogo EI 90 segundo EN 1366-1, formados por dois paramentos de chapa de aço standard acabamento pré-lacado, de espessura exterior 0,5 mm e espessura interior 0,5 mm e alma isolante de lã de rocha de densidade média 55 kg/m³, remates e acessórios. Incluindo implantação, perdas, remates, cobre-juntas e acessórios de fixação. Totalmente montada.
Inclui: Implantação dos painéis. Colocação e fixação dos painéis. Remates.
Critério de medição de projecto: Superfície medida segundo documentação gráfica de Projecto, sem duplicar esquinas nem encontros, descontando as aberturas de superfície maior de 3 m².
Critério de medição de obra: Medir-se-á a superfície realmente executada segundo especificações de Projecto, sem duplicar esquinas nem encontros, descontando as aberturas de superfície maior de 3 m².

| Código | Un | Descrição | Rendimento | Preço | Importância |
|---|---|---|---|---|---|
| mt12ppa020k | m² | Painel com ligação macho-fêmea de sectorização de aço com isolamento incorporado, de 80 mm de espessura e 1150 mm de largura, Euroclasse A2-s1, d0 de reacção ao fogo segundo NP EN 13501-1, resistência ao fogo EI 90 segundo EN 1366-1, formado por dois paramentos de chapa de aço standard acabamento pré-lacado, de espessura exterior 0,5 mm e espessura interior 0,5 mm e alma isolante de lã de rocha de densidade média 55 kg/m³, remates e acessórios. (material) | 1.050 | 2804.92 | 2945.17 |
| mt13ccg030e | Ud | Parafuso auto-roscante de 4,2x13 mm de aço inoxidável, com anilha. (material) | 6.000 | 3.73 | 22.38 |
| op00ciz010 |  | Tesoura. | 1.000 | 0.00 | 0.00 |
| op00roe010 |  | Roedora. | 1.000 | 0.00 | 0.00 |
| op00ato010 |  | Aparafusadora. | 1.000 | 0.00 | 0.00 |
| op00tal010 |  | Berbequim. | 1.000 | 0.00 | 0.00 |
| mo053 | h | Oficial de 1ª montador de pré-fabricados interiores. (mão de obra) | 0.367 | 116.76 | 42.85 |
| mo100 | h | Ajudante de montador de pré-fabricados interiores. (mão de obra) | 0.367 | 84.89 | 31.15 |
| % | % | Custos directos complementares | 2 % | 3041.55 | 60.83 |
|  |  | Custos directos |  |  | 3102.38 |
