# Parede de fachada de painéis sandwich isolantes

- Propriedade do ficheiro: CYPE INGENIEROS, S.A.
- Formato: FIEBDC-3/2002
- Âmbito geográfico: Moçambique
- Moeda: MZN
- Custos indirectos: 3.00 %
- IVA: 17.00 %

## F Fachadas, divisões e protecções

### FL Fachadas ligeiras

#### FLM Painéis sandwich isolantes metálicos

**FLM020** m² Parede de fachada de painéis sandwich isolantes, de 50 mm de espessura e 900 mm de largura, formados por dupla face metálica, a exterior de chapa de alumínio de 0,8 mm de espessura e a interior de chapa de aço de 0,5 mm de espessura e alma isolante de poliuretano de densidade média 50 kg/m³, montados em posição vertical, com sistema de fixação oculto.
Fornecimento e montagem vertical de parede de fachada de painéis sandwich isolantes, de 50 mm de espessura e 900 mm de largura, formados por dupla face metálica, a exterior de chapa de alumínio de 0,8 mm de espessura e a interior de chapa de aço de 0,5 mm de espessura e alma isolante de poliuretano de densidade média 50 kg/m³, com juntas desenhadas para fixação com parafusos ocultos. Incluindo implantação, p/p de perdas, remates, cobre-juntas e acessórios de fixação e estanquidade. Totalmente montada.
Inclui: Implantação dos painéis. Colocação do remate inferior da fachada. Colocação de juntas. Colocação e fixação do primeiro painel. Colocação e fixação dos restantes painéis, segundo a ordem indicada. Remates.
Critério de medição de projecto: Superfície medida segundo documentação gráfica de Projecto, sem duplicar esquinas nem encontros, descontando as aberturas de superfície maior de 3 m².
Critério de medição de obra: Medir-se-á a superfície realmente executada segundo especificações de Projecto, sem duplicar esquinas nem encontros, descontando as aberturas de superfície maior de 3 m².

| Código | Un | Descrição | Rendimento | Preço | Importância |
|---|---|---|---|---|---|
| mt12ppl110b | m² | Painel sandwich isolante para fachadas, de 50 mm de espessura e 900 mm de largura, formado por dupla face metálica, a exterior de chapa de alumínio de 0,8 mm de espessura e a interior de chapa de aço de 0,5 mm de espessura e alma isolante de poliuretano de densidade média 50 kg/m³, com junta desenhada para fixação com parafusos ocultos. (material) | 1.050 | 4255.54 | 4468.32 |
| mt13ccg030h | Ud | Parafuso auto-roscante de 6,5x130 mm de aço inoxidável, com anilha. (material) | 8.000 | 78.77 | 630.16 |
| mt13ccg040 | m | Junta de estanquidade para chapas perfiladas de aço. (material) | 2.000 | 240.85 | 481.70 |
| op00ciz010 |  | Tesoura. | 1.000 | 0.00 | 0.00 |
| op00roe010 |  | Roedora. | 1.000 | 0.00 | 0.00 |
| op00ato010 |  | Aparafusadora. | 1.000 | 0.00 | 0.00 |
| op00tal010 |  | Berbequim. | 1.000 | 0.00 | 0.00 |
| mo051 | h | Oficial de 1ª montador de painéis metálicos. (mão de obra) | 0.257 | 101.30 | 26.03 |
| mo098 | h | Ajudante de montador de painéis metálicos. (mão de obra) | 0.257 | 73.13 | 18.79 |
| % | % | Custos directos complementares | 2 % | 5625.00 | 112.50 |
|  |  | Custos directos |  |  | 5737.50 |
