# Divisória opaca de 4x2,9 m, de aço galvanizado, com isolamento intermédio de lã mineral e remate superior envidraçado

- Propriedade do ficheiro: CYPE INGENIEROS, S.A.
- Formato: FIEBDC-3/2002
- Âmbito geográfico: Moçambique
- Moeda: MZN
- Custos indirectos: 3.00 %
- IVA: 17.00 %

## F Fachadas, divisões e protecções

### FO Divisórias e paredes móveis

#### FOA De aço

**FOA010** Ud Divisória opaca de 4x2,9 m, de aço galvanizado, com isolamento intermédio de lã mineral e remate superior envidraçado.
Divisória opaca de 4x2,9 m de painel com ligação macho-fêmea composto por duas chapas de de aço galvanizado e isolamento intermédio de lã mineral, perfis de aço galvanizado e remate superior envidraçado. Incluindo p/p de ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010a | m² | Painel opaco com ligação macho-fêmea para divisórias, formado por duas chapas de aço galvanizado com isolamento intermédio de lã mineral de condutibilidade térmica 0,039 W/(m°C). (material) | 8.200 | 7301.88 | 59875.42 |
| mt26mac020a | m | Perfil em "U" de aço galvanizado de aço galvanizado para divisórias. (material) | 9.700 | 386.82 | 3752.15 |
| mt26mac030a | m | Rodapé de aço galvanizado para divisórias. (material) | 3.900 | 401.77 | 1566.90 |
| mt21vpi010d | m² | Vidro incolor, de 8 mm de espessura. Segundo NP EN 410 e NP EN 673. (material) | 3.000 | 2766.74 | 8300.22 |
| mt26mac040 | m | Perfil de alumínio lacado para fixação do vidro em divisórias. (material) | 8.500 | 528.85 | 4495.23 |
| op00ato010 |  | Aparafusadora. | 1.000 | 0.00 | 0.00 |
| mo011 | h | Oficial de 1ª montador. (mão de obra) | 7.973 | 101.30 | 807.66 |
| mo080 | h | Ajudante de montador. (mão de obra) | 7.973 | 73.13 | 583.07 |
| % | % | Custos directos complementares | 2 % | 79380.65 | 1587.61 |
|  |  | Custos directos |  |  | 80968.26 |
