# Divisória opaca de 4x2,9 m, de alumínio pré-lacado, com porta interior de alumínio pré-lacado de 2,10x0,90 m, isolamento intermédio de lã mineral e remate superior de alumínio pré-lacado

- Propriedade do ficheiro: CYPE INGENIEROS, S.A.
- Formato: FIEBDC-3/2002
- Âmbito geográfico: Moçambique
- Moeda: MZN
- Custos indirectos: 3.00 %
- IVA: 17.00 %

## F Fachadas, divisões e protecções

### FO Divisórias e paredes móveis

#### FOL De alumínio

**FOL010** Ud Divisória opaca de 4x2,9 m, de alumínio pré-lacado, com porta interior de alumínio pré-lacado de 2,10x0,90 m, isolamento intermédio de lã mineral e remate superior de alumínio pré-lacado.
Divisória opaca de 4x2,9 m de painel com ligação macho-fêmea composto por duas chapas de alumínio pré-lacado e isolamento intermédio de lã mineral, porta interior de alumínio pré-lacado de 2,10x0,90 m, perfis de alumínio pré-lacado e remate superior de painel com ligação macho-fêmea composto por duas chapas de alumínio pré-lacado. Incluindo p/p de ferragens, remates, vedação de juntas, suportes, encontros com outros tipos de paramentos, colocação de canalizações para instalações e execução de aberturas para mecanismos eléctricos. Totalmente terminada.
Inclui: Marcação dos pontos de fixação. Aprumo, nivelamento e fixação dos perfis que formam a estrutura. Colocação e fixação dos painéis. Colocação da canalização para instalações. Tratamento de juntas. Remate do perímetro do elemento, pelas duas faces.
Critério de medição de projecto: Número de unidades previstas, segundo documentação gráfica de Projecto.
Critério de medição de obra: Medir-se-á o número de unidades realmente executadas segundo especificações de Projecto.

| Código | Un | Descrição | Rendimento | Preço | Importância |
|---|---|---|---|---|---|
| mt26mal010a | m² | Painel opaco com ligação macho-fêmea para divisórias, formado por duas chapas de alumínio pré-lacado com isolamento intermédio de lã mineral de condutibilidade térmica 0,039 W/(m°C). (material) | 9.420 | 6150.77 | 57940.25 |
| mt26mal020a | m | Perfil em "U" de alumínio pré-lacado para divisórias. (material) | 5.900 | 704.50 | 4156.55 |
| mt26mal030a | m | Rodapé de alumínio pré-lacado para divisórias. (material) | 3.000 | 901.64 | 2704.92 |
| mt26mal050a | Ud | Porta simples de uma folha de alumínio pré-lacado para colocar em divisórias, inclusive ferragens. (material) | 1.000 | 35777.80 | 35777.80 |
| op00ato010 |  | Aparafusadora. | 1.000 | 0.00 | 0.00 |
| mo011 | h | Oficial de 1ª montador. (mão de obra) | 7.973 | 101.30 | 807.66 |
| mo080 | h | Ajudante de montador. (mão de obra) | 7.973 | 73.13 | 583.07 |
| % | % | Custos directos complementares | 2 % | 101970.25 | 2039.41 |
|  |  | Custos directos |  |  | 104009.66 |
