# Divisória de 4x2,9 m, de alumínio pré-lacado, envidraçada na metade da sua superfície, com isolamento intermédio de lã mineral e remate superior envidraçado

- Propriedade do ficheiro: CYPE INGENIEROS, S.A.
- Formato: FIEBDC-3/2002
- Âmbito geográfico: Moçambique
- Moeda: MZN
- Custos indirectos: 3.00 %
- IVA: 17.00 %

## F Fachadas, divisões e protecções

### FO Divisórias e paredes móveis

#### FOL De alumínio

**FOL010** Ud Divisória de 4x2,9 m, de alumínio pré-lacado, envidraçada na metade da sua superfície, com isolamento intermédio de lã mineral e remate superior envidraçado.
Divisória de 4x2,9 m, envidraçada na metade da sua superfície com vidro incolor e a outra metade de painel com ligação macho-fêmea composto por duas chapas de alumínio pré-lacado e isolamento intermédio de lã mineral, perfis de alumínio pré-lacado e remate superior envidraçado. Incluindo p/p de ferragens, remates, vedação de juntas, suportes, encontros com outros tipos de paramentos, colocação de canalizações para instalações e execução de aberturas para mecanismos eléctricos. Totalmente terminada.
Inclui: Marcação dos pontos de fixação. Aprumo, nivelamento e fixação dos perfis que formam a estrutura. Colocação e fixação dos painéis. Colocação da canalização para instalações. Tratamento de juntas. Remate do perímetro do elemento, pelas duas faces.
Critério de medição de projecto: Número de unidades previstas, segundo documentação gráfica de Projecto.
Critério de medição de obra: Medir-se-á o número de unidades realmente executadas segundo especificações de Projecto.

| Código | Un | Descrição | Rendimento | Preço | Importância |
|---|---|---|---|---|---|
| mt26mal010a | m² | Painel opaco com ligação macho-fêmea para divisórias, formado por duas chapas de alumínio pré-lacado com isolamento intermédio de lã mineral de condutibilidade térmica 0,039 W/(m°C). (material) | 4.000 | 6150.77 | 24603.08 |
| mt26mal020a | m | Perfil em "U" de alumínio pré-lacado para divisórias. (material) | 9.700 | 704.50 | 6833.65 |
| mt26mal030a | m | Rodapé de alumínio pré-lacado para divisórias. (material) | 3.900 | 901.64 | 3516.40 |
| mt21vpi010d | m² | Vidro incolor, de 8 mm de espessura. Segundo NP EN 410 e NP EN 673. (material) | 7.200 | 2766.74 | 19920.53 |
| mt26mac040 | m | Perfil de alumínio lacado para fixação do vidro em divisórias. (material) | 22.700 | 528.85 | 12004.90 |
| op00ato010 |  | Aparafusadora. | 1.000 | 0.00 | 0.00 |
| mo011 | h | Oficial de 1ª montador. (mão de obra) | 7.973 | 101.30 | 807.66 |
| mo080 | h | Ajudante de montador. (mão de obra) | 7.973 | 73.13 | 583.07 |
| % | % | Custos directos complementares | 2 % | 68269.29 | 1365.39 |
|  |  | Custos directos |  |  | 69634.68 |
