# Assentamento de caixilharia

- Propriedade do ficheiro: CYPE INGENIEROS, S.A.
- Formato: FIEBDC-3/2002
- Âmbito geográfico: Moçambique
- Moeda: MZN
- Custos indirectos: 3.00 %
- IVA: 17.00 %

## H Remates e trabalhos auxiliares

### HE Assentamentos

#### HED Caixilharias

**HED010** Ud Assentamento de caixilharia.
Assentamento de caixilharia de alumínio, aço ou PVC, com ganchos de fixação, de até 2 m² de superfície, com argamassa de cimento, confeccionada em obra, com aditivo hidrófugo, dosificação 1:6.
Inclui: Marcação. Execução de aberturas para embeber as ancoragens. Nivelação e aprume. Escoramento. Tapamento de aberturas com argamassa.
Critério de medição de projecto: Número de unidades previstas, segundo documentação gráfica de Projecto.
Critério de medição de obra: Medir-se-á o número de unidades realmente executadas segundo especificações de Projecto.

| Código | Un | Descrição | Rendimento | Preço | Importância |
|---|---|---|---|---|---|
| mt08aaa010a | m³ | Água. (material) | 0.006 | 68.32 | 0.41 |
| mt01arg005a | t | Areia de pedreira, para argamassa preparada em obra. (material) | 0.016 | 713.98 | 11.42 |
| mt08cem000n | kg | Cimento cinzento em sacos. (material) | 2.500 | 5.62 | 14.05 |
| mt08adt010 | kg | Aditivo hidrófugo para impermeabilização de argamassas ou betões. (material) | 0.050 | 54.66 | 2.73 |
| mq06hor010 | h | Betoneira eléctrica com uma capacidade de amassadura de 160 l. (equipamento) | 0.008 | 122.29 | 0.98 |
| mo020 | h | Oficial de 1ª construção. (mão de obra) | 0.940 | 132.85 | 124.88 |
| mo113 | h | Operário não qualificado construção. (mão de obra) | 1.044 | 95.68 | 99.89 |
| % | % | Custos directos complementares | 2 % | 254.36 | 5.09 |
|  |  | Custos directos |  |  | 259.45 |
