# Gárgula pré-fabricada de betão

- Propriedade do ficheiro: CYPE INGENIEROS, S.A.
- Formato: FIEBDC-3/2002
- Âmbito geográfico: Moçambique
- Moeda: MZN
- Custos indirectos: 3.00 %
- IVA: 17.00 %

## H Remates e trabalhos auxiliares

### HR Remates de fachada

#### HRF Pré-fabricados de betão

**HRF020** Ud Gárgula pré-fabricada de betão.
Gárgula pré-fabricada de betão, de cor branca, de 150x300x70 mm e base rectangular; colocação com cimento cola flexível e de grande aderência, C2 S2; e vedação e impermeabilização da junta perimetral com massa de poliuretano, aplicação prévia de primário.
Inclui: Implantação da peça. Colocação, aprumo, nivelamento e alinhamento. Vedação de juntas e limpeza.
Critério de medição de projecto: Número de unidades previstas, segundo documentação gráfica de Projecto.
Critério de medição de obra: Medir-se-á o número de unidades realmente executadas segundo especificações de Projecto.

| Código | Un | Descrição | Rendimento | Preço | Importância |
|---|---|---|---|---|---|
| mt20wwa040 | kg | Cimento cola flexível e de grande aderência, C2 S2, segundo NP EN 12004. (material) | 0.300 | 48.23 | 14.47 |
| mt20gpa010a | Ud | Gárgula pré-fabricada de betão, de cor branca, de 150x300x70 mm e base rectangular. (material) | 1.000 | 792.57 | 792.57 |
| mt20wwa035 | Ud | Cartucho de 250 cm³ de primário para massas. (material) | 0.016 | 516.04 | 8.26 |
| mt20wwa030 | Ud | Cartucho de 310 cm³ de massa de poliuretano impermeável. (material) | 0.032 | 706.06 | 22.59 |
| op00amo010 |  | Rebarbadora. | 1.000 | 0.00 | 0.00 |
| mo020 | h | Oficial de 1ª construção. (mão de obra) | 0.130 | 134.36 | 17.47 |
| mo113 | h | Operário não qualificado construção. (mão de obra) | 0.130 | 96.77 | 12.58 |
| % | % | Custos directos complementares | 2 % | 867.94 | 17.36 |
|  |  | Custos directos |  |  | 885.30 |
