# Capitel de betão polímero de superfície polida, de cor, de 30x30 cm

- Propriedade do ficheiro: CYPE INGENIEROS, S.A.
- Formato: FIEBDC-3/2002
- Âmbito geográfico: Moçambique
- Custos indirectos: 3.00 %
- IVA: 17.00 %

## H Remates e trabalhos auxiliares

### HR Remates

#### HRP Capitéis

**HRP010** Ud Capitel de betão polímero de superfície polida, de cor, de 30x30 cm.
Execução de capitel de betão polímero de superfície polida, de cor, de 30x30 cm, com ancoragem metálica de aço inoxidável, assente com uma camada de argamassa de cimento, confeccionada em obra, com aditivo hidrófugo, dosificação 1:3, com uma espessura de 15 mm, sobre a qual se introduzem as ancoragens metálicas. Inclusive enchimento com massa de poliuretano de grande flexibilidade.
Inclui: Implantação da peça. Colocação, aprume, nivelação e alinhamento da peça. Limpeza.
Critério de medição de projecto: Número de unidades previstas, segundo documentação gráfica de Projecto.
Critério de medição de obra: Medir-se-á o número de unidades realmente executadas segundo especificações de Projecto.

| Código | Un | Descrição | Rendimento | Preço | Importância |
|---|---|---|---|---|---|
| mt08aaa010a | m³ | Água. (material) | 0.006 | 1.38 | 0.01 |
| mt01arg005a | t | Areia de pedreira, para argamassa preparada em obra. (material) | 0.003 | 14.27 | 0.04 |
| mt08cem000n | kg | Cimento cinzento em sacos. (material) | 0.900 | 0.11 | 0.10 |
| mt08adt010 | kg | Aditivo hidrófugo para impermeabilização de argamassas ou betões. (material) | 0.018 | 1.10 | 0.02 |
| mt20wwa040 | kg | Cimento cola flexível e de grande aderência. (material) | 0.540 | 0.66 | 0.36 |
| mt20aho030i | Ud | Capitel de betão polímero de superfície polida, de cor, de 30x30 cm, com ancoragem metálica de aço inoxidável. (material) | 1.000 | 31.92 | 31.92 |
| mq06hor010 | h | Betoneira. (equipamento) | 0.006 | 1.18 | 0.01 |
| op00amo010 |  | Rebarbadora. | 1.000 | 0.00 | 0.00 |
| mo020 | h | Oficial de 1ª construção. (mão de obra) | 0.193 | 2.07 | 0.40 |
| mo113 | h | Operário não qualificado construção. (mão de obra) | 0.214 | 1.47 | 0.31 |
| % | % | Custos directos complementares | 2 % | 33.17 | 0.66 |
|  |  | Custos directos |  |  | 33.83 |
