# Base de apoio de maquinaria

- Propriedade do ficheiro: CYPE INGENIEROS, S.A.
- Formato: FIEBDC-3/2002
- Âmbito geográfico: Moçambique
- Custos indirectos: 3.00 %
- IVA: 17.00 %

## H Remates e trabalhos auxiliares

### HY Trabalhos auxiliares

#### HYB Bases

**HYB010** Ud Base de apoio de maquinaria, de betão armado, de 150x100x16 cm, formada por betão C25/30 (XC1(P); D12; S3; Cl 0,4) fabricado em central, e betonagem com bomba e malha electrossoldada AR42 de aço A500 EL.
Formação de base de apoio de maquinaria, de betão armado, de 150x100x16 cm, formada por betão C25/30 (XC1(P); D12; S3; Cl 0,4) fabricado em central, e betonagem com bomba, AR42 100x300 mm de aço A500 EL, aro perimetral de perfil de aço laminado a quente e camada separadora de geotêxtil não tecido. Incluindo montagem, desmontagem e remoção de todo o material auxiliar, assim que a peça estrutural fique em condições de suportar os esforços. Sem incluir amortecedores nem elementos anti-vibratórios.
Inclui: Marcação e traçado da bancada. Colocação do geotêxtil. Colocação e fixação do aro. Colocação das armaduras com separadores homologados. Betonagem e compactação do betão. Nivelamento da camada de compressão. Cura do betão.
Critério de medição de projecto: Número de unidades previstas, segundo documentação gráfica de Projecto.
Critério de medição de obra: Medir-se-á o número de unidades realmente executadas segundo especificações de Projecto.

| Código | Un | Descrição | Rendimento | Preço | Importância |
|---|---|---|---|---|---|
| mt14gsa010b | m² | Geotêxtil não tecido sintético, termosoldado, de polipropileno-polietileno, de 125 g/m². (material) | 1.760 | 1.76 | 3.10 |
| mt07ala010h | kg | Aço laminado EN 10025 S275JR, em perfis laminados a quente, peças simples, para aplicações estruturais. (material) | 94.000 | 1.01 | 94.94 |
| mt07ame020ddc | m² | Malha electrossoldada AR42 100x300 mm, com arames longitudinais de 4,2 mm de diâmetro e arames transversais de 4,2 mm de diâmetro, aço A500 EL. (material) | 1.650 | 1.63 | 2.69 |
| mt10haf020ngngc | m³ | Betão C25/30 (XC1(P) D12; S3; Cl 0,4), fabricado em central, segundo NP EN 206-1. (material) | 0.264 | 99.28 | 26.21 |
| mq06bhe010 | h | Camião bomba estacionado na obra, para bombagem de betão. Inclusive p/p de deslocamento. (equipamento) | 0.012 | 119.28 | 1.43 |
| au00auh040 |  | Vibrador de betão, eléctrico. | 1.000 | 0.00 | 0.00 |
| mo042 | h | Oficial de 1ª estruturista. (mão de obra) | 0.330 | 2.17 | 0.72 |
| mo089 | h | Ajudante de estruturista. (mão de obra) | 0.330 | 1.60 | 0.53 |
| % | % | Custos directos complementares | 2 % | 129.62 | 2.59 |
|  |  | Custos directos |  |  | 132.21 |
