# Colocação e fixação de caixilharia exterior de até 2 m² de superfície

- Propriedade do ficheiro: CYPE INGENIEROS, S.A.
- Formato: FIEBDC-3/2002
- Âmbito geográfico: Moçambique
- Custos indirectos: 3.00 %
- IVA: 17.00 %

## H Remates e trabalhos auxiliares

### HY Trabalhos auxiliares

#### HYR Assentamentos

**HYR040** Ud Colocação e fixação de caixilharia exterior de até 2 m² de superfície, através de assentamento no paramento dos elementos de ancoragem com argamassa de cimento, confeccionada em obra, com aditivo hidrófugo, dosificação 1:6.
Colocação e fixação de caixilharia exterior de alumínio, aço ou PVC de até 2 m² de superfície, através de assentamento no paramento dos elementos de ancoragem com argamassa de cimento, confeccionada em obra, com aditivo hidrófugo, dosificação 1:6. Inclusive p/p de marcação, execução e tapamento de aberturas para as ancoragens, escoramento, nivelação e aprume.
Inclui: Marcação. Execução de aberturas. Nivelação e aprume. Escoramento. Tapamento de aberturas.
Critério de medição de projecto: Número de unidades previstas, segundo documentação gráfica de Projecto.
Critério de medição de obra: Medir-se-á o número de unidades realmente executadas segundo especificações de Projecto.

| Código | Un | Descrição | Rendimento | Preço | Importância |
|---|---|---|---|---|---|
| mt08aaa010a | m³ | Água. (material) | 0.006 | 1.38 | 0.01 |
| mt01arg005a | t | Areia de pedreira, para argamassa preparada em obra. (material) | 0.016 | 14.27 | 0.23 |
| mt08cem000n | kg | Cimento cinzento em sacos. (material) | 2.500 | 0.11 | 0.28 |
| mt08adt010 | kg | Aditivo hidrófugo para impermeabilização de argamassas ou betões. (material) | 0.050 | 1.10 | 0.06 |
| mq06hor010 | h | Betoneira. (equipamento) | 0.008 | 1.18 | 0.01 |
| mo020 | h | Oficial de 1ª construção. (mão de obra) | 0.906 | 2.07 | 1.88 |
| mo113 | h | Operário não qualificado construção. (mão de obra) | 1.007 | 1.47 | 1.48 |
| % | % | Custos directos complementares | 2 % | 3.95 | 0.08 |
|  |  | Custos directos |  |  | 4.03 |
