# Caixa de inversão de ciclo, para sistema VRV-IV

- Propriedade do ficheiro: CYPE INGENIEROS, S.A.
- Formato: FIEBDC-3/2002
- Âmbito geográfico: Moçambique
- Moeda: MZN
- Custos indirectos: 3.00 %
- IVA: 17.00 %

## I Instalações

### IB Sistemas de climatização

#### IBY Sistema VRV (Daikin)

**IBY265** Ud Caixa de inversão de ciclo, para sistema VRV-IV.
Caixa de inversão de ciclo frigorífico, de 10 pares de ligações para as unidades interiores, para gás R-410A, para sistema VRV (Volume de Refrigerante Variável), bomba de calor com recuperação de calor, modelo BS10Q14AV1B "DAIKIN", número máximo de unidades interiores ligáveis 50, número máximo de unidades interiores ligáveis 5 por derivação, índice de capacidade máximo das unidades interiores ligáveis 750, índice de capacidade máximo das unidades interiores ligáveis 140 por derivação, peso 15 kg e alimentação monofásica (230V/50Hz), com três ligações para a unidade exterior, uma para a linha de líquido, outra para a linha de descarga de gás e outra para a linha de sucção de gás, e duas ligações para cada unidade interior, uma para a linha de líquido e outra para a linha de gás, com isolamento térmico e sonoro de espuma de poliuretano. Inclusive elementos para suspensão ao tecto.
Critérios considerados na determinação do preço da unidade de obra: O preço não inclui a canalização nem a cablagem eléctrica de alimentação.
Inclui: Marcação. Colocação e fixação. Ligação às linhas frigoríficas. Ligação à rede eléctrica. Ligação à rede de drenagem.
Critério de medição de projecto: Número de unidades previstas, segundo documentação gráfica de Projecto.
Critério de medição de obra: Medir-se-á o número de unidades realmente executadas segundo especificações de Projecto.

| Código | Un | Descrição | Rendimento | Preço | Importância |
|---|---|---|---|---|---|
| mt42dai611d | Ud | Caixa de inversão de ciclo frigorífico, de 10 pares de ligações para as unidades interiores, para gás R-410A, para sistema VRV (Volume de Refrigerante Variável), bomba de calor com recuperação de calor, modelo BS10Q14AV1B "DAIKIN", número máximo de unidades interiores ligáveis 50, número máximo de unidades interiores ligáveis 5 por derivação, índice de capacidade máximo das unidades interiores ligáveis 750, índice de capacidade máximo das unidades interiores ligáveis 140 por derivação, peso 15 kg e alimentação monofásica (230V/50Hz), com três ligações para a unidade exterior, uma para a linha de líquido, outra para a linha de descarga de gás e outra para a linha de sucção de gás, e duas ligações para cada unidade interior, uma para a linha de líquido e outra para a linha de gás, com isolamento térmico e sonoro de espuma de poliuretano. (material) | 1.000 | 812886.72 | 812886.72 |
| mt42www090 | Ud | Kit de suportes para suspensão ao tecto, formado por quatro varões roscados de aço galvanizado, com as correspondentes buchas, porcas e anilhas. (material) | 1.000 | 2090.41 | 2090.41 |
| mo005 | h | Oficial de 1ª instalador de ar condicionado. (mão de obra) | 0.598 | 136.52 | 81.64 |
| mo104 | h | Ajudante de instalador de ar condicionado. (mão de obra) | 0.598 | 99.12 | 59.27 |
| % | % | Custos directos complementares | 2 % | 815118.04 | 16302.36 |
|  |  | Custos directos |  |  | 831420.40 |
