# Derivação de linha frigorífica formada por três colectores

- Propriedade do ficheiro: CYPE INGENIEROS, S.A.
- Formato: FIEBDC-3/2002
- Âmbito geográfico: Moçambique
- Custos indirectos: 3.00 %
- IVA: 17.00 %

## I Instalações

### IC Aquecimento, climatização e A.Q.S.

#### ICP Sistema VRF (Toshiba)

**ICP515** Ud Derivação de linha frigorífica formada por três colectores, um para a linha de líquido, outro para a linha de descarga de gás e outro para a linha de sucção de gás, de 8 saídas cada um, modelo RBM-HY1083FE "TOSHIBA".
Fornecimento e instalação de derivação de linha frigorífica formada por três colectores, um para a linha de líquido, outro para a linha de descarga de gás e outro para a linha de sucção de gás, de 8 saídas cada um, modelo RBM-HY1083FE "TOSHIBA". Totalmente montada e ligada.
Inclui: Ligações.
Critério de medição de projecto: Número de unidades previstas, segundo documentação gráfica de Projecto.
Critério de medição de obra: Medir-se-á o número de unidades realmente executadas segundo especificações de Projecto.

| Código | Un | Descrição | Rendimento | Preço | Importância |
|---|---|---|---|---|---|
| mt42tsb535g | Ud | Conjunto de três colectores, um para a linha de líquido, outro para a linha de descarga de gás e outro para a linha de sucção de gás, de 8 saídas cada um, modelo RBM-HY1083FE "TOSHIBA", com uma capacidade máxima de unidades interiores ligadas a jusante menor de 39,8 kW. (material) | 1.000 | 743.77 | 743.77 |
| mo004 | h | Oficial de 1ª instalador de ar condicionado. (mão de obra) | 0.060 | 2.32 | 0.14 |
| mo102 | h | Ajudante de instalador de ar condicionado. (mão de obra) | 0.060 | 1.47 | 0.09 |
| % | % | Custos directos complementares | 2 % | 744.00 | 14.88 |
|  |  | Custos directos |  |  | 758.88 |
