# Controlo remoto central Compliant Manager

- Propriedade do ficheiro: CYPE INGENIEROS, S.A.
- Formato: FIEBDC-3/2002
- Âmbito geográfico: Moçambique
- Custos indirectos: 3.00 %
- IVA: 17.00 %

## I Instalações

### IC Aquecimento, climatização e A.Q.S.

#### ICP Sistema VRF (Toshiba)

**ICP530** Ud Controlo remoto central Compliant Manager, para controlo até 128 unidades interiores de ar condicionado ligadas a duas redes TCC-Link de 64 unidades cada uma, de forma individual, global, por zonas (64 por cada rede) e por grupos (64 por cada rede), modelo BMS-CM1280TLE "TOSHIBA", com programador semanal, modelo TCB-EXS21TLE.
Fornecimento e instalação de controlo remoto central Compliant Manager, para controlo até 128 unidades interiores de ar condicionado ligadas a duas redes TCC-Link de 64 unidades cada uma, de forma individual, global, por zonas (64 por cada rede) e por grupos (64 por cada rede), modelo BMS-CM1280TLE "TOSHIBA", com dois modos de selecção de controlo: central/remoto, possibilidade de habilitar o comando individual em qualquer uma das zonas ou em todas elas, restrição de níveis de liberdade no comando individual desde a central, controlo de um ventilador externo através da unidade interior e utilizável com outro controlo remoto central (até 10 em apenas um circuito), com programador semanal, modelo TCB-EXS21TLE. Totalmente montado, ligado e testado.
Inclui: Marcação. Colocação e fixação dos elementos. Ligações.
Critério de medição de projecto: Número de unidades previstas, segundo documentação gráfica de Projecto.
Critério de medição de obra: Medir-se-á o número de unidades realmente executadas segundo especificações de Projecto.

| Código | Un | Descrição | Rendimento | Preço | Importância |
|---|---|---|---|---|---|
| mt42tsb670a | Ud | Controlo remoto central Compliant Manager, para controlo até 128 unidades interiores de ar condicionado ligadas a duas redes TCC-Link de 64 unidades cada uma, de forma individual, global, por zonas (64 por cada rede) e por grupos (64 por cada rede), modelo BMS-CM1280TLE "TOSHIBA", com dois modos de selecção de controlo: central/remoto, possibilidade de habilitar o comando individual em qualquer uma das zonas ou em todas elas, restrição de níveis de liberdade no comando individual desde a central, controlo de um ventilador externo através da unidade interior e utilizável com outro controlo remoto central (até 10 em apenas um circuito). (material) | 1.000 | 1573.36 | 1573.36 |
| mt42tsb620a | Ud | Programador semanal, modelo TCB-EXS21TLE "TOSHIBA", para ligação a um controlo remoto individual ou a um controlo remoto central de até 64 unidades interiores ligadas a uma rede TCC-Link. (material) | 2.000 | 429.10 | 858.20 |
| mo004 | h | Oficial de 1ª instalador de ar condicionado. (mão de obra) | 1.210 | 2.32 | 2.81 |
| mo102 | h | Ajudante de instalador de ar condicionado. (mão de obra) | 1.210 | 1.47 | 1.78 |
| % | % | Custos directos complementares | 2 % | 2436.15 | 48.72 |
|  |  | Custos directos |  |  | 2484.87 |
