# Recuperador de calor ar-ar. Instalação em tecto

- Propriedade do ficheiro: CYPE INGENIEROS, S.A.
- Formato: FIEBDC-3/2002
- Âmbito geográfico: Moçambique
- Moeda: MZN
- Custos indirectos: 3.00 %
- IVA: 17.00 %

## I Instalações

### IC Aquecimento, arrefecimento, climatização e A.Q.S.

#### ICR Sistemas de condução de ar

**ICR110** Ud Recuperador de calor ar-ar. Instalação em tecto.
Recuperador de calor ar-ar, caudal de ar nominal 380 m³/h, dimensões 330x1350x680 mm, peso 85 kg, pressão estática de ar nominal 340 Pa, pressão sonora a 1 m 54 dBA, potência eléctrica nominal 330 W, alimentação monofásica a 230 V, eficiência de recuperação calorífica em condições húmidas 88,8%, potência calorífica recuperada 3,03 kW (temperatura do ar exterior -7°C com humidade relativa de 80% e temperatura ambiente 20°C com humidade relativa de 55%), eficiência de recuperação calorífica em condições secas 81,2% (temperatura do ar exterior 5°C com humidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspecção, possibilidade de acesso lateral aos filtros, controlo electrónico para a regulação da ventilação e da temperatura, para a supervisão do estado dos filtros de ar, programação semanal e gestão das funções de descongelação e anti-gelo para o módulo opcional com bateria de água. Instalação em tecto.
Inclui: Marcação. Colocação e fixação. Ligação e verificação do seu correcto funcionamento.
Critério de medição de projecto: Número de unidades previstas, segundo documentação gráfica de Projecto.
Critério de medição de obra: Medir-se-á o número de unidades realmente executadas segundo especificações de Projecto.

| Código | Un | Descrição | Rendimento | Preço | Importância |
|---|---|---|---|---|---|
| mt42lmf010aa | Ud | Recuperador de calor ar-ar, caudal de ar nominal 380 m³/h, dimensões 330x1350x680 mm, peso 85 kg, pressão estática de ar nominal 340 Pa, pressão sonora a 1 m 54 dBA, potência eléctrica nominal 330 W, alimentação monofásica a 230 V, eficiência de recuperação calorífica em condições húmidas 88,8%, potência calorífica recuperada 3,03 kW (temperatura do ar exterior -7°C com humidade relativa de 80% e temperatura ambiente 20°C com humidade relativa de 55%), eficiência de recuperação calorífica em condições secas 81,2% (temperatura do ar exterior 5°C com humidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspecção, possibilidade de acesso lateral aos filtros, controlo electrónico para a regulação da ventilação e da temperatura, para a supervisão do estado dos filtros de ar, programação semanal e gestão das funções de descongelação e anti-gelo para o módulo opcional com bateria de água. (material) | 1.000 | 444966.40 | 444966.40 |
| mo005 | h | Oficial de 1ª instalador de ar condicionado. (mão de obra) | 1.205 | 136.52 | 164.51 |
| mo104 | h | Ajudante de instalador de ar condicionado. (mão de obra) | 1.205 | 99.12 | 119.44 |
| % | % | Custos directos complementares | 2 % | 445250.35 | 8905.01 |
|  |  | Custos directos |  |  | 454155.36 |
