# Fornecimento e instalação em tecto de recuperador de calor e humidade ar-ar

- Propriedade do ficheiro: CYPE INGENIEROS, S.A.
- Formato: FIEBDC-3/2002
- Âmbito geográfico: Moçambique
- Moeda: MZN
- Custos indirectos: 3.00 %
- IVA: 17.00 %

## I Instalações

### IC Aquecimento, climatização e A.Q.S.

#### ICR Sistemas de condução de ar

**ICR118** Ud Fornecimento e instalação em tecto de recuperador de calor e humidade ar-ar, instalação mural, qualificação energética classe A, caudal de ar máximo 260 m³/h, pressão estática a caudal de ar máximo 185 Pa, pressão sonora a 1 m 42 dBA, eficiência de recuperação calorífica 92%, dimensões 885x595x631 mm, peso 40 kg, alimentação monofásica a 230 V, com certificação Passiv Haus PHI, permutador de fluxo cruzado, diâmetro interior das condutas 180 mm, ventiladores de alta eficiência, filtros de ar (tipo G4 na saída e tipo F7 na entrada), bypass com servomotor para alteração de modo de operação de recuperação a free-cooling e comando integrado com ecrã para a gestão do funcionamento do sistema em função do nível de humidade medido internamente.
Fornecimento e instalação em tecto de recuperador de calor e humidade ar-ar, instalação mural, qualificação energética classe A, caudal de ar máximo 260 m³/h, pressão estática a caudal de ar máximo 185 Pa, pressão sonora a 1 m 42 dBA, eficiência de recuperação calorífica 92%, dimensões 885x595x631 mm, peso 40 kg, alimentação monofásica a 230 V, com certificação Passiv Haus PHI, permutador de fluxo cruzado, diâmetro interior das condutas 180 mm, ventiladores de alta eficiência, filtros de ar (tipo G4 na saída e tipo F7 na entrada), bypass com servomotor para alteração de modo de operação de recuperação a free-cooling e comando integrado com ecrã para a gestão do funcionamento do sistema em função do nível de humidade medido internamente.
Inclui: Marcação. Colocação e fixação. Ligação e verificação do seu correcto funcionamento.
Critério de medição de projecto: Número de unidades previstas, segundo documentação gráfica de Projecto.
Critério de medição de obra: Medir-se-á o número de unidades realmente executadas segundo especificações de Projecto.

| Código | Un | Descrição | Rendimento | Preço | Importância |
|---|---|---|---|---|---|
| mt42vai202a | Ud | Recuperador de calor e humidade ar-ar, instalação mural, qualificação energética classe A, caudal de ar máximo 260 m³/h, pressão estática a caudal de ar máximo 185 Pa, pressão sonora a 1 m 42 dBA, eficiência de recuperação calorífica 92%, dimensões 885x595x631 mm, peso 40 kg, alimentação monofásica a 230 V, com certificação Passiv Haus PHI, permutador de fluxo cruzado, diâmetro interior das condutas 180 mm, ventiladores de alta eficiência, filtros de ar (tipo G4 na saída e tipo F7 na entrada), bypass com servomotor para alteração de modo de operação de recuperação a free-cooling e comando integrado com ecrã para a gestão do funcionamento do sistema em função do nível de humidade medido internamente. (material) | 1.000 | 257777.26 | 257777.26 |
| mo005 | h | Oficial de 1ª instalador de ar condicionado. (mão de obra) | 0.726 | 101.30 | 73.54 |
| mo104 | h | Ajudante de instalador de ar condicionado. (mão de obra) | 0.726 | 73.01 | 53.01 |
| % | % | Custos directos complementares | 2 % | 257903.81 | 5158.08 |
|  |  | Custos directos |  |  | 263061.89 |
