# Equipamento ar-água bomba de calor reversível

- Propriedade do ficheiro: CYPE INGENIEROS, S.A.
- Formato: FIEBDC-3/2002
- Âmbito geográfico: Moçambique
- Moeda: MZN
- Custos indirectos: 3.00 %
- IVA: 17.00 %

## I Instalações

### IC Aquecimento, arrefecimento, climatização e A.Q.S.

#### ICV Unidades centrais para aquecimento, arrefecimento, climatização e A.Q.S.

**ICV017** Ud Equipamento ar-água bomba de calor reversível.
Equipamento ar-água bomba de calor, formado por unidade exterior bomba de calor, para gás R-32, com compressor swing, alimentação monofásica (230V/50Hz), potência calorífica 4,6 kW, e consumo eléctrico 1,26 kW, com temperatura de bolbo seco do ar exterior 7°C e temperatura de saída da água da unidade interior 45°C, potência calorífica 4,3 kW, COP 5,1 e consumo eléctrico 0,84 kW, com temperatura de bolbo seco do ar exterior 7°C e temperatura de saída da água da unidade interior 35°C, potência frigorífica 4,31 kW, e consumo eléctrico 1,18 kW, com temperatura de bolbo seco do ar exterior 35°C e temperatura de saída da água da unidade interior 7°C, potência frigorífica 4,86 kW, EER 5,94 e consumo eléctrico 0,81 kW, com temperatura de bolbo seco do ar exterior 35°C e temperatura de saída da água da unidade interior 18°C, potência sonora em arrefecimento/aquecimento: 58/58 dBA, dimensões 740x884x388 mm, peso 58,5 kg, diâmetro de ligação da tubagem de gás 5/8", diâmetro de ligação da tubagem do líquido 1/4", limite de funcionamento de temperatura do ar exterior em aquecimento desde -25 até 25°C, limite de funcionamento de temperatura do ar exterior em arrefecimento desde 10 até 43°C, limite de funcionamento de temperatura do ar exterior em produção de A.Q.S., em combinação com unidade interior, desde -25 até 35°C, classe de eficiência energética em aquecimento A+++, unidade interior, para gás R-32, dimensões 890x450x350 mm, pressão sonora 28 dBA, peso 44 kg, resistência eléctrica de apoio de 6 kW, de duas etapas, intervalo de temperatura de saída de água para aquecimento desde 25 até 55°C, intervalo de temperatura de saída de água para arrefecimento desde 5 até 22°C, intervalo de temperatura de saída de água para produção de A.Q.S. desde 25 até 60°C. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42dai348a | Ud | Unidade exterior bomba de calor, para gás R-32, com compressor swing, alimentação monofásica (230V/50Hz), potência calorífica 4,6 kW, e consumo eléctrico 1,26 kW, com temperatura de bolbo seco do ar exterior 7°C e temperatura de saída da água da unidade interior 45°C, potência calorífica 4,3 kW, COP 5,1 e consumo eléctrico 0,84 kW, com temperatura de bolbo seco do ar exterior 7°C e temperatura de saída da água da unidade interior 35°C, potência frigorífica 4,31 kW, e consumo eléctrico 1,18 kW, com temperatura de bolbo seco do ar exterior 35°C e temperatura de saída da água da unidade interior 7°C, potência frigorífica 4,86 kW, EER 5,94 e consumo eléctrico 0,81 kW, com temperatura de bolbo seco do ar exterior 35°C e temperatura de saída da água da unidade interior 18°C, potência sonora em arrefecimento/aquecimento: 58/58 dBA, dimensões 740x884x388 mm, peso 58,5 kg, diâmetro de ligação da tubagem de gás 5/8", diâmetro de ligação da tubagem do líquido 1/4", limite de funcionamento de temperatura do ar exterior em aquecimento desde -25 até 25°C, limite de funcionamento de temperatura do ar exterior em arrefecimento desde 10 até 43°C, limite de funcionamento de temperatura do ar exterior em produção de A.Q.S., em combinação com unidade interior, desde -25 até 35°C, classe de eficiência energética em aquecimento A+++. (material) | 1.000 | 215371.06 | 215371.06 |
| mt42dai383a | Ud | Unidade interior, para gás R-32, dimensões 890x450x350 mm, pressão sonora 28 dBA, peso 44 kg, resistência eléctrica de apoio de 6 kW, de duas etapas, intervalo de temperatura de saída de água para aquecimento desde 25 até 55°C, intervalo de temperatura de saída de água para arrefecimento desde 5 até 22°C, intervalo de temperatura de saída de água para produção de A.Q.S. desde 25 até 60°C. (material) | 1.000 | 273387.15 | 273387.15 |
| mt37sve010d | Ud | Válvula de esfera de latão niquelado para enroscar de 1". (material) | 2.000 | 1137.13 | 2274.26 |
| mt42www080 | Ud | Kit de amortecedores anti-vibração de pavimento, formado por quatro amortecedores de borracha, com os correspondentes parafusos, porcas e anilhas. (material) | 1.000 | 748.47 | 748.47 |
| mo005 | h | Oficial de 1ª instalador de ar condicionado. (mão de obra) | 2.233 | 132.73 | 296.39 |
| mo104 | h | Ajudante de instalador de ar condicionado. (mão de obra) | 2.233 | 96.39 | 215.24 |
| % | % | Custos directos complementares | 2 % | 492292.57 | 9845.85 |
|  |  | Custos directos |  |  | 502138.42 |
