# Instalações

- Propriedade do ficheiro: CYPE INGENIEROS, S.A.
- Formato: FIEBDC-3/2002
- Âmbito geográfico: Moçambique
- Custos indirectos: 3.00 %
- IVA: 17.00 %

## I Instalações

### IC Aquecimento, climatização e A.Q.S.

#### ICV Unidades centrais de climatização

**ICV207** Ud Unidade água-água bomba de calor geotérmica, para aquecimento, produção de A.Q.S. e arrefecimento activo e passivo (em combinação com um módulo de frio independente), alimentação trifásica a 400 V, potência frigorífica nominal 7,93 kW, EER 5,2, potência calorífica nominal 5,33 kW, COP 4,21, potência sonora 47 dBA, dimensões 596x690x1845 mm, peso 229 kg, inclusive módulo de frio para arrefecimento activo e passivo.
Fornecimento e instalação de unidade água-água bomba de calor geotérmica, para aquecimento, produção de A.Q.S. e arrefecimento activo e passivo (em combinação com um módulo de frio independente), alimentação trifásica a 400 V, potência frigorífica nominal 7,93 kW, EER 5,2, potência calorífica nominal 5,33 kW, COP 4,21, potência sonora 47 dBA, dimensões 596x690x1845 mm, peso 229 kg, para gás refrigerante R-407C, com bombas de circulação de caudal variável classe de eficiência energética A para os circuitos primário e secundário, compressor de tipo scroll, controlo de equilíbrio energético, ecrã de informação gráfica, resistência eléctrica seleccionável para 3, 6 ou 9 kW, permutadores de aço inoxidável, válvula motorizada de 3 vias, depósito com permutador de A.Q.S. de 180 l de capacidade, sondas de temperatura, pressostato, filtro, manómetros, válvula de segurança e válvulas de seccionamento, inclusive módulo de frio para arrefecimento activo e passivo. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bci020qb | Ud | Unidade água-água bomba de calor geotérmica, para aquecimento, produção de A.Q.S. e arrefecimento activo e passivo (em combinação com um módulo de frio independente), alimentação trifásica a 400 V, potência frigorífica nominal 7,93 kW, EER 5,2, potência calorífica nominal 5,33 kW, COP 4,21, potência sonora 47 dBA, dimensões 596x690x1845 mm, peso 229 kg, para gás refrigerante R-407C, com bombas de circulação de caudal variável classe de eficiência energética A para os circuitos primário e secundário, compressor de tipo scroll, controlo de equilíbrio energético, ecrã de informação gráfica, resistência eléctrica seleccionável para 3, 6 ou 9 kW, permutadores de aço inoxidável, válvula motorizada de 3 vias, depósito com permutador de A.Q.S. de 180 l de capacidade, sondas de temperatura, pressostato, filtro, manómetros, válvula de segurança e válvulas de seccionamento. (material) | 1.000 | 10936.01 | 10936.01 |
| mt42bci080a | Ud | Módulo de frio para arrefecimento activo e passivo, para bomba de calor geotérmica. (material) | 1.000 | 8422.65 | 8422.65 |
| mt42www050 | Ud | Termómetro bimetálico, diâmetro de esfera de 100 mm, com tomada vertical, com bainha de 1/2", escala de temperatura de 0 a 120°C. (material) | 2.000 | 25.64 | 51.28 |
| mt37sve010c | Ud | Válvula de esfera de latão niquelado para enroscar de 3/4". (material) | 4.000 | 7.26 | 29.04 |
| mt37sve010d | Ud | Válvula de esfera de latão niquelado para enroscar de 1". (material) | 2.000 | 11.97 | 23.94 |
| mo005 | h | Oficial de 1ª instalador de ar condicionado. (mão de obra) | 8.108 | 1.57 | 12.73 |
| mo104 | h | Ajudante de instalador de ar condicionado. (mão de obra) | 8.108 | 1.12 | 9.08 |
| % | % | Custos directos complementares | 2 % | 19484.73 | 389.69 |
|  |  | Custos directos |  |  | 19874.42 |

| Código | Un | Descrição | Preço |
|---|---|---|---|
| mo008 | h | Oficial de 1ª canalizador. (mão de obra) | 1.57 |
| mo107 | h | Ajudante de canalizador. (mão de obra) | 1.12 |
